# Recuperador entálpico com bateria de gás refrigerante

- Propriedade do ficheiro: CYPE INGENIEROS, S.A.
- Formato: FIEBDC-3/2002
- Âmbito geográfico: Angola
- Moeda: AOA
- Custos indirectos: 3.00 %
- IVA: 18.00 %

**ICR112** Ud Recuperador entálpico com bateria de gás refrigerante, modelo para montagem horizontal, de dimensões 430x1189x1739 mm, peso 101 kg, caudal de ar a velocidade extra-alta/alta/baixa: 950/950/820 m³/h, consumo eléctrico a velocidade extra-alta/alta/baixa: 550/545/485 W com alimentação monofásica a 230 V, pressão estática a velocidade extra-alta/alta/baixa: 135/120/105 Pa, pressão sonora a velocidade extra-alta/alta/baixa a 1,5 m: 43/42/40 dBA, eficiência térmica a velocidade extra-alta/alta/baixa: 65,5/65,5/67,5%, potência frigorífica/calorífica: 8,25/10,92 kW, diámetro das condutas 250 mm.
Fornecimento e instalação de recuperador entálpico com bateria de gás refrigerante, modelo para montagem horizontal, de dimensões 430x1189x1739 mm, peso 101 kg, caudal de ar a velocidade extra-alta/alta/baixa: 950/950/820 m³/h, consumo eléctrico a velocidade extra-alta/alta/baixa: 550/545/485 W com alimentação monofásica a 230 V, pressão estática a velocidade extra-alta/alta/baixa: 135/120/105 Pa, pressão sonora a velocidade extra-alta/alta/baixa a 1,5 m: 43/42/40 dBA, eficiência térmica a velocidade extra-alta/alta/baixa: 65,5/65,5/67,5%, potência frigorífica 8,25 kW (temperatura de bolbo seco de ar interior 27°C, temperatura de bolbo húmido de ar interior 19°C, temperatura de bolbo seco do ar exterior 35°C), potência calorífica 10,92 kW (temperatura de bolbo seco de ar interior 20°C, temperatura de bolbo seco do ar exterior 7°C, temperatura de bolbo húmido do ar exterior 6°C), diámetro das condutas 250 mm. Totalmente montado, ligado e testado.
Inclui: Marcação. Colocação e fixação do recuperador. Ligação com a rede eléctrica.
Critério de medição de projecto: Número de unidades previstas, segundo documentação gráfica de Projecto.
Critério de medição de obra: Medir-se-á o número de unidades realmente executadas segundo especificações de Projecto.

| Código | Un | Descrição | Rendimento | Preço | Importância |
|---|---|---|---|---|---|
| mt42tsb307c | Ud | Recuperador entálpico com bateria de gás refrigerante, modelo para montagem horizontal, de dimensões 430x1189x1739 mm, peso 101 kg, caudal de ar a velocidade extra-alta/alta/baixa: 950/950/820 m³/h, consumo eléctrico a velocidade extra-alta/alta/baixa: 550/545/485 W com alimentação monofásica a 230 V, pressão estática a velocidade extra-alta/alta/baixa: 135/120/105 Pa, pressão sonora a velocidade extra-alta/alta/baixa a 1,5 m: 43/42/40 dBA, eficiência térmica a velocidade extra-alta/alta/baixa: 65,5/65,5/67,5%, potência frigorífica 8,25 kW (temperatura de bolbo seco de ar interior 27°C, temperatura de bolbo húmido de ar interior 19°C, temperatura de bolbo seco do ar exterior 35°C), potência calorífica 10,92 kW (temperatura de bolbo seco de ar interior 20°C, temperatura de bolbo seco do ar exterior 7°C, temperatura de bolbo húmido do ar exterior 6°C), diámetro das condutas 250 mm. (material) | 1.000 | 1247222.30 | 1247222.30 |
| mo005 | h | Oficial de 1ª instalador de ar condicionado. (mão de obra) | 1.500 | 508.62 | 762.93 |
| mo104 | h | Ajudante de instalador de ar condicionado. (mão de obra) | 1.500 | 284.45 | 426.68 |
| % | % | Custos directos complementares | 2 % | 1248411.91 | 24968.24 |
|  |  | Custos directos |  |  | 1273380.15 |
