# Betão para armar

- Propriedade do ficheiro: CYPE INGENIEROS, S.A.
- Formato: FIEBDC-3/2002
- Âmbito geográfico: Angola
- Moeda: AOA
- Custos indirectos: 3.00 %
- IVA: 18.00 %

## E Estruturas

### EN Betões, aços e cofragens

#### ENH Betões

**ENH030** m³ Betão para armar.
Betão C25/30 (XC1(P); D12; S3; Cl 0,4) preparado em obra, e betonagem com meios manuais, para formação de pilar.
Inclui: Preparação do betão. Betonagem e compactação do betão. Cura do betão.
Critério de medição de projecto: Volume teórico, segundo documentação gráfica de Projecto.
Critério de medição de obra: Medir-se-á o volume teórico executado segundo especificações de Projecto.

| Código | Un | Descrição | Rendimento | Preço | Importância |
|---|---|---|---|---|---|
| mt08aaa010a | m³ | Água. (material) | 0.124 | 278.17 | 34.49 |
| mt01arg000l | m³ | Areia crivada. (material) | 0.546 | 2810.85 | 1534.72 |
| mt01arg001ld | m³ | Agregado grosso homogeneizado, de tamanho máximo 12 mm. (material) | 0.973 | 4133.60 | 4021.99 |
| mt08cem000l | kg | Cimento cinzento em sacos. (material) | 430.080 | 18.54 | 7973.68 |
| mq06hor010 | h | Betoneira eléctrica com uma capacidade de amassadura de 160 l. (equipamento) | 0.693 | 902.79 | 625.63 |
| au00auh040 |  | Vibrador de betão, eléctrico. | 1.000 | 0.00 | 0.00 |
| mo045 | h | Oficial de 1ª estruturista, em trabalhos de betonagem. (mão de obra) | 0.519 | 1070.79 | 555.74 |
| mo092 | h | Ajudante de estruturista, em trabalhos de betonagem. (mão de obra) | 2.092 | 629.14 | 1316.16 |
| % | % | Custos directos complementares | 2 % | 16062.41 | 321.25 |
|  |  | Custos directos |  |  | 16383.66 |
