# Estaca reflectora

- Propriedade do ficheiro: CYPE INGENIEROS, S.A.
- Formato: FIEBDC-3/2002
- Âmbito geográfico: Angola
- Moeda: AOA
- Custos indirectos: 3.00 %
- IVA: 18.00 %

## Y Segurança e saúde

### YS Sinalização provisória de obras

#### YSB Balizamento

**YSB100** Ud Estaca reflectora.
Fornecimento e colocação no terreno de estaca reflectora com faixas horizontais de cor vermelho e branco, a uma face, para balizamento, de 10x30 cm, com vareta de 75 cm e retro-reflexão nível 1 (E.G.), amortizável em 10 utilizações. Inclusive manutenção em condições seguras durante todo o período de tempo necessário e desmontagem.
Inclui: Marcação. Cravação das estacas no terreno. Desmontagem posterior. Transporte até ao local de armazenamento ou remoção para contentor.
Critério de medição de projecto: Número de unidades previstas, segundo Plano de Segurança e Saúde.
Critério de medição de obra: Medir-se-á o número de unidades realmente colocadas segundo especificações do Plano de Segurança e Saúde.

| Código | Un | Descrição | Rendimento | Preço | Importância |
|---|---|---|---|---|---|
| mt50bal100I | Ud | Estaca reflectora com faixas horizontais de cor vermelho e branco, a uma face, para balizamento, de 10x30 cm, com vareta de 75 cm e retro-reflexão nível 1 (E.G.). (material) | 0.100 | 26904.28 | 2690.43 |
| mo120 | h | Operário Segurança e Saúde. (mão de obra) | 0.216 | 581.64 | 125.63 |
| % | % | Custos directos complementares | 2 % | 2816.06 | 56.32 |
|  |  | Custos directos |  |  | 2872.38 |
