# Laje aligeirada com vigotas pré-fabricadas

- Propriedade do ficheiro: CYPE Ingenieros S.A.
- Formato: FIEBDC-3/2016
- Programa: Generador de precios de la construcción. CYPE Ingenieros, S.A.
- Data: 23/05/2024
- Âmbito geográfico: Angola
- Moeda: AOA
- Custos indirectos: 3 %
- IVA: 18 %

## E Estruturas

### EH Betão armado

#### EHU Lajes aligeiradas

**EHU024** m² Laje aligeirada com vigotas pré-fabricadas.
Laje aligeirada de betão armado, horizontal, com altura livre de piso de até 3 m, altura 30 = 25+5 cm, realizado com betão C25/30 (XC1(P); D12; S3; Cl 0,4) preparado em obra, e betonagem com meios manuais com um volume total de betão de 0,114 m³/m², e aço A400 NR na zona de reforço de momentos negativos e conectores de vigotas e vigas de bordadura, com uma quantidade total de 2 kg/m²; montagem e desmontagem de sistema de cofragem parcial, formado por: pranchas de madeira, amortizáveis em 10 utilizações e estrutura suporte vertical de escoras metálicas, amortizáveis em 150 utilizações; semi-vigota armada em treliça; abobadilha de betão, 60x20x25 cm, com documento de homologação; camada de compressão de 5 cm de espessura, com armadura de distribuição formada por malha electrossoldada AR42 100x300 mm de aço A500 EL. Inclusive agente filmógeno, para a cura de betões e argamassas.
Critérios considerados na determinação do preço da unidade de obra: O preço inclui a elaboração da armadura (corte, dobragem e moldagem de elementos) no estaleiro da obra e a montagem no lugar definitivo da sua colocação em obra, mas não inclui os pilares nem as vigas.
Inclui: Implantação do sistema de cofragem. Montagem do sistema de cofragem. Marcação da geometria da planta sobre a cofragem. Colocação de vigotas e abobadilhas. Colocação das armaduras. Preparação do betão. Betonagem e compactação do betão. Nivelamento da camada de compressão. Cura do betão. Desmontagem do sistema de cofragem.
Critério de medição de projecto: Superfície medida em verdadeira magnitude desde as faces exteriores dos lintéis não estruturais, segundo documentação gráfica de Projecto, descontando as aberturas de superfície maior de 6 m².
Critério de medição de obra: Medir-se-á, em verdadeira magnitude, desde as faces exteriores dos lintéis não estruturais, a superfície realmente executada segundo especificações de Projecto, descontando as aberturas de superfície maior de 6 m². Consideram-se incluídos todos os elementos integrantes da estrutura assinalados nos desenhos e pormenores do Projecto.

| Código | Un | Descrição | Rendimento | Preço | Importância |
|---|---|---|---|---|---|
| mt50spa052b | m | Pranchão de madeira de pinho, de 20x7,2 cm. (material) | 0.04 | 7516.43 | 300.657 |
| mt50spa101 | kg | Pregos de aço. (material) | 0.045 | 2225.82 | 100.162 |
| mt50spa081a | Ud | Escora metálica telescópica, até 3 m de altura. (material) | 0.013 | 22891.7 | 297.592 |
| mt07bho010d | Ud | Abobadilha de betão, 60x20x25 cm. Inclusive peças especiais. (material) | 5.25 | 177.23 | 930.458 |
| mt07var010a | m | Semi-vigota armada em treliça, Lmédia = <4 m, segundo NP EN 15037-1. (material) | 0.165 | 854.88 | 141.055 |
| mt07var010b | m | Semi-vigota armada em treliça, Lmédia = 4/5 m, segundo NP EN 15037-1. (material) | 0.908 | 927.86 | 842.497 |
| mt07var010c | m | Semi-vigota armada em treliça, Lmédia = 5/6 m, segundo NP EN 15037-1. (material) | 0.495 | 1032.1 | 510.890 |
| mt07var010d | m | Semi-vigota armada em treliça, Lmédia = >6 m, segundo NP EN 15037-1. (material) | 0.083 | 1146.78 | 95.183 |
| mt07aco040e | kg | Aço em varões nervurados, A400 NR, fornecido em obra em varões sem elaborar, de vários diâmetros. (material) | 2.1 | 273.06 | 573.426 |
| mt08var050 | kg | Arame galvanizado para atar, de 1,30 mm de diâmetro. (material) | 0.024 | 279.7 | 6.713 |
| mt07ame020ddc | m² | Malha electrossoldada AR42 100x300 mm, com arames longitudinais de 4,2 mm de diâmetro e arames transversais de 4,2 mm de diâmetro, aço A500 EL. (material) | 1.1 | 541.85 | 596.035 |
| mt08aaa010a | m³ | Água. (material) | 0.014 | 279.7 | 3.916 |
| mt01arg000l | m³ | Areia crivada. (material) | 0.062 | 2826.31 | 175.231 |
| mt01arg001ld | m³ | Agregado grosso homogeneizado, de tamanho máximo 12 mm. (material) | 0.111 | 4156.34 | 461.354 |
| mt08cem000l | kg | Cimento cinzento em sacos. (material) | 49.029 | 18.65 | 914.391 |
| mt08cur020a | l | Agente filmógeno, para a cura de betões e argamassas. (material) | 0.15 | 291.19 | 43.679 |
| mq06hor010 | h | Betoneira eléctrica com uma capacidade de amassadura de 160 l. (equipamento) | 0.072 | 907.3 | 65.326 |
| mo044 | h | Oficial de 1ª cofrador. (mão de obra) | 0.698 | 1070.79 | 747.411 |
| mo091 | h | Ajudante de cofrador. (mão de obra) | 0.685 | 629.14 | 430.961 |
| mo043 | h | Oficial de 1ª armador de ferro. (mão de obra) | 0.031 | 1070.79 | 33.194 |
| mo090 | h | Ajudante de armador de ferro. (mão de obra) | 0.034 | 629.14 | 21.391 |
| mo113 | h | Operário não qualificado construção. (mão de obra) | 0.157 | 581.64 | 91.317 |
| mo112 | h | Operário especializado construção. (mão de obra) | 0.164 | 591.15 | 96.949 |
| mo045 | h | Oficial de 1ª estruturista, em trabalhos de betonagem. (mão de obra) | 0.048 | 1070.79 | 51.398 |
| mo092 | h | Ajudante de estruturista, em trabalhos de betonagem. (mão de obra) | 0.187 | 629.14 | 117.649 |
| % | % | Custos directos complementares | 2 % | 7648.835 | 152.977 |
|  |  | Custos directos |  |  | 7801.812 |

Resíduos:
- colocação: mt50spa052b Pranchão de madeira de pinho, de 20x7,2 cm; factor de resíduo 1
- colocação: mt50spa101 Pregos de aço; factor de resíduo 0.0045
- colocação: mt50spa081a Escora metálica telescópica, até 3 m de altura; factor de resíduo 1
- colocação: mt07bho010d Abobadilha de betão, 60x20x25 cm. Inclusive peças especiais; factor de resíduo 0.045
- colocação: mt07var010a Semi-vigota armada em treliça, Lmédia = <4 m, segundo NP EN 15037-1; factor de resíduo 0.0252
- colocação: mt07var010b Semi-vigota armada em treliça, Lmédia = 4/5 m, segundo NP EN 15037-1; factor de resíduo 0.0252
- colocação: mt07var010c Semi-vigota armada em treliça, Lmédia = 5/6 m, segundo NP EN 15037-1; factor de resíduo 0.0252
- colocação: mt07var010d Semi-vigota armada em treliça, Lmédia = >6 m, segundo NP EN 15037-1; factor de resíduo 0.0252
- colocação: mt07aco040e Aço em varões nervurados, A400 NR, fornecido em obra em varões sem elaborar, de vários diâmetros; factor de resíduo 0.0075
- colocação: mt08var050 Arame galvanizado para atar, de 1,30 mm de diâmetro; factor de resíduo 0.0038
- colocação: mt07ame020ddc; factor de resíduo 0.021549
- colocação: mt01arg000l Areia crivada; factor de resíduo 0.003
- colocação: mt01arg001ld Agregado grosso homogeneizado, de tamanho máximo 12 mm; factor de resíduo 0.0068961
- colocação: mt08cem000l Cimento cinzento em sacos; factor de resíduo 0.0189

## Recursos

**mt50spa052b** m Pranchão de madeira de pinho, de 20x7,2 cm
Dados técnicos: Custo energético 1124.755 MJ; Emissão de CO2 -15.401 kg; Código LER 17 02 01; Massa do elemento 8.28 kg; Volume 0.007527 m3

**mt50spa101** kg Pregos de aço
Dados técnicos: Custo energético 9.830 MJ; Emissão de CO2 0.510 kg; Código LER 17 04 05; Massa do elemento 1 kg; Volume 0.000476 m3

**mt50spa081a** Ud Escora metálica telescópica, até 3 m de altura
Dados técnicos: Custo energético 97.317 MJ; Emissão de CO2 5.049 kg; Código LER 17 04 05; Massa do elemento 9.9 kg; Volume 0.004714 m3

**mt07bho010d** Ud Abobadilha de betão, 60x20x25 cm. Inclusive peças especiais
Dados técnicos: Custo energético 9.909 MJ; Emissão de CO2 1.285 kg; Código LER 17 01 01; Massa do elemento 16 kg; Volume 0.010667 m3
Resíduos:
- embalagem: re170201 Madeira. (componente de resíduo); rendimento 0.008 kg; Código LER 17 02 01; Massa do elemento 1 kg; Volume 0.000909 m3
- embalagem: re170203 Plástico. (componente de resíduo); rendimento 0.004 kg; Código LER 17 02 03; Massa do elemento 1 kg; Volume 0.001667 m3

**mt07var010a** m Semi-vigota armada em treliça, Lmédia = <4 m, segundo NP EN 15037-1
Dados técnicos: Custo energético 23.819 MJ; Emissão de CO2 2.243 kg; Código LER 17 01 01; Massa do elemento 13.2 kg; Volume 0.0088 m3
Resíduos:
- embalagem: re170201 Madeira; rendimento 0.014 kg
- embalagem: re170203 Plástico; rendimento 0.06 kg

**mt07var010b** m Semi-vigota armada em treliça, Lmédia = 4/5 m, segundo NP EN 15037-1
Dados técnicos: Custo energético 23.819 MJ; Emissão de CO2 2.243 kg; Código LER 17 01 01; Massa do elemento 13.2 kg; Volume 0.0088 m3
Resíduos:
- embalagem: re170201 Madeira; rendimento 0.014 kg
- embalagem: re170203 Plástico; rendimento 0.06 kg

**mt07var010c** m Semi-vigota armada em treliça, Lmédia = 5/6 m, segundo NP EN 15037-1
Dados técnicos: Custo energético 23.819 MJ; Emissão de CO2 2.243 kg; Código LER 17 01 01; Massa do elemento 13.2 kg; Volume 0.0088 m3
Resíduos:
- embalagem: re170201 Madeira; rendimento 0.014 kg
- embalagem: re170203 Plástico; rendimento 0.06 kg

**mt07var010d** m Semi-vigota armada em treliça, Lmédia = >6 m, segundo NP EN 15037-1
Dados técnicos: Custo energético 23.819 MJ; Emissão de CO2 2.243 kg; Código LER 17 01 01; Massa do elemento 13.2 kg; Volume 0.0088 m3
Resíduos:
- embalagem: re170201 Madeira; rendimento 0.014 kg
- embalagem: re170203 Plástico; rendimento 0.06 kg

**mt07aco040e** kg Aço em varões nervurados, A400 NR, fornecido em obra em varões sem elaborar, de vários diâmetros
Dados técnicos: Custo energético 9.830 MJ; Emissão de CO2 0.510 kg; Código LER 17 04 05; Massa do elemento 1 kg; Volume 0.000476 m3

**mt08var050** kg Arame galvanizado para atar, de 1,30 mm de diâmetro
Dados técnicos: Custo energético 25.100 MJ; Emissão de CO2 2.560 kg; Código LER 17 04 05; Massa do elemento 1 kg; Volume 0.000476 m3

**mt07ame020ddc** m² Malha electrossoldada AR42 100x300 mm
Dados técnicos: Custo energético 14.254 MJ; Emissão de CO2 0.740 kg; Código LER 17 04 05; Massa do elemento 1.45 kg; Volume 0.00069 m3

**mt08aaa010a** m³ Água
Dados técnicos: Custo energético 60.000 MJ; Emissão de CO2 30.000 kg

**mt01arg000l** m³ Areia crivada
Dados técnicos: Custo energético 146.250 MJ; Emissão de CO2 7.800 kg; Código LER 01 04 09; Massa do elemento 1950 kg; Volume 1.21875 m3

**mt01arg001ld** m³ Agregado grosso homogeneizado, de tamanho máximo 12 mm
Dados técnicos: Custo energético 146.250 MJ; Emissão de CO2 7.800 kg; Código LER 01 04 08; Massa do elemento 1950 kg; Volume 1.3 m3

**mt08cem000l** kg Cimento cinzento em sacos
Dados técnicos: Custo energético 6.939 MJ; Emissão de CO2 0.897 kg; Código LER 17 01 01; Massa do elemento 1 kg; Volume 0.000667 m3
Resíduos:
- embalagem: re150101 Embalagens de papel e cartão. (componente de resíduo); rendimento 0.009 kg; Código LER 15 01 01; Massa do elemento 1 kg; Volume 0.001333 m3
- embalagem: re170203 Plástico; rendimento 0.002 kg
