# Divisória de varanda

- Propriedade do ficheiro: CYPE Ingenieros S.A.
- Formato: FIEBDC-3/2016
- Programa: Generador de precios de la construcción. CYPE Ingenieros, S.A.
- Data: 15/06/2024
- Âmbito geográfico: Angola
- Moeda: AOA
- Custos indirectos: 3 %
- IVA: 18 %

## F Fachadas, divisões e protecções

### FD Protecções e gradeamentos

#### FDS Divisórias de varandas

**FDS010** m² Divisória de varanda.
Divisória de varanda, formada por placa laminada compacta de alta pressão (HPL), de 2000x600x6 mm, acabamento mate, cor a escolher, e fixada com pinças de fixação.
Inclui: Marcação dos pontos de fixação. Aprumo, nivelamento e fixação da divisória de varanda.
Critério de medição de projecto: Superfície medida segundo documentação gráfica de Projecto.
Critério de medição de obra: Medir-se-á a superfície realmente executada segundo especificações de Projecto.

| Código | Un | Descrição | Rendimento | Preço | Importância |
|---|---|---|---|---|---|
| mt12prg010kraa | m² | Placa laminada compacta de alta pressão (HPL), de 2000x600x6 mm, acabamento mate, cor a escolher, Euroclasse B-s2, d0 de reacção ao fogo, segundo NP EN 13501-1, à base de resinas termoendurecíveis que não contêm ureia-formaldeído, reforçada de forma homogénea com fibras de madeira certificada FSC ou PEFC, com superfície decorativa não melamínica e propriedades anti-graffiti durante toda a sua vida útil, tipo EDF segundo EN 438-2, com resistência aos raios ultravioleta não inferior a 4-5 ao comparar com a escala de cinzentos de NP EN 20105-A02. (material) | 1 | 63017.33 | 63017.330 |
| mt12prg100 | Ud | Pinça de fixação de aço inoxidável AISI 316, com parafusos, para a fixação de placas laminadas compactas de alta pressão (HPL) em divisória de varanda. (material) | 4 | 5945.03 | 23780.120 |
| mo011 | h | Oficial de 1ª montador. (mão de obra) | 0.393 | 1057.3 | 415.519 |
| mo080 | h | Ajudante de montador. (mão de obra) | 0.393 | 604.97 | 237.753 |
| % | % | Custos directos complementares | 2 % | 87450.722 | 1749.014 |
|  |  | Custos directos |  |  | 89199.736 |

Resíduos:
- colocação: mt12prg010kraa; factor de resíduo 0.024

## Recursos

**mt12prg010kraa** m² Placa laminada compacta de alta pressão (HPL)
Dados técnicos: Custo energético 573.745 MJ; Emissão de CO2 14.815 kg; Código LER 17 09 04; Massa do elemento 8.1 kg; Volume 0.0054 m3
Resíduos:
- embalagem: re170203 Plástico. (componente de resíduo); rendimento 0.032 kg; Código LER 17 02 03; Massa do elemento 1 kg; Volume 0.001667 m3
