# Sistema "CORTIZO" de fachada cortina de alumínio

- Propriedade do ficheiro: CYPE Ingenieros S.A.
- Formato: FIEBDC-3/2016
- Programa: Generador de precios de la construcción. CYPE Ingenieros, S.A.
- Data: 23/05/2024
- Âmbito geográfico: Angola
- Moeda: AOA
- Custos indirectos: 3 %
- IVA: 18 %

## F Fachadas, divisões e protecções

### FM Fachadas cortina

#### FMY Sistemas de fachada cortina

**FMY010** m² Sistema "CORTIZO" de fachada cortina de alumínio.
Fachada cortina de alumínio realizada através do sistema Fachada Millennium, de "CORTIZO", com estrutura portante calculada para uma sobrecarga máxima devida à acção do vento de 60 kg/m², composta por uma retícula com uma separação entre montantes de 150 cm e uma distância entre eixos das lajes ou pontos de ancoragem de 300 cm, compreendendo 3 divisões entre pisos. Montantes de secção 145x65 mm, anodizado; travessas de, anodizado; com fachada composta por: 100% de superfície transparente fixa realizada com vidro temperado, incolor, de 8 mm de espessura, classificação de prestações 1C2. Inclusive acessórios de fachadas cortina para o sistema Fachada Millennium "CORTIZO"; ancoragens de fixação de aço, compostas por placa unida à laje e cantoneira para fixação de montantes ao edifício; chapa de alumínio de 1,5 mm de espessura para a realização dos remates de fachada à obra.
Inclui: Preparação das bases de fixação para receber os sistemas de ancoragem da fachada cortina. Marcação dos eixos primários do travejamento. Fixação prévia à estrutura do edifício dos eixos primários do travejamento. Alinhamento, aprumo e nivelação dos perfis primários. Fixação definitiva do travejamento primário. Colocação, montagem e ajuste do vidro aos perfis. Vedação final de estanquidade.
Critério de medição de projecto: Superfície medida segundo documentação gráfica de Projecto.
Critério de medição de obra: Medir-se-á a superfície realmente executada segundo especificações de Projecto.

| Código | Un | Descrição | Rendimento | Preço | Importância |
|---|---|---|---|---|---|
| mt25mcc010E | m | Montante de alumínio, "CORTIZO", de 145x65 mm (Ix= 600,18 cm4), acabamento anodizado, provido de canal de drenagem e ventilação. (material) | 0.667 | 84253 | 56196.751 |
| mt25mcc100l | Ud | Repercussão, por m², de acessórios de fachadas cortina para o sistema Fachada Millennium "CORTIZO", elementos de ancoragem e fixação e remates a obra. (material) | 1 | 57964.06 | 57964.060 |
| mt21vtt010j | m² | Vidro de silicato sodo cálcico temperado, incolor, de 8 mm de espessura, classificação de prestações 1C2, segundo EN 12600. Segundo NP EN 12150-1. (material) | 1.006 | 61663.77 | 62033.753 |
| mt21vtt050a | Ud | Furo escareado para vidro temperado, temperado 8 mm. (material) | 4 | 4993.83 | 19975.320 |
| mt21vtt060a | Ud | Repercussão por bordo polido, acabamento brilhante, para vidro temperado, temperado 8 mm. (material) | 3.333 | 1783.51 | 5944.439 |
| mt21vva021 | Ud | Material auxiliar para a colocação de vidros. (material) | 1 | 1498.15 | 1498.150 |
| mo018 | h | Oficial de 1ª serralheiro. (mão de obra) | 3.147 | 1042.42 | 3280.496 |
| mo059 | h | Ajudante de serralheiro. (mão de obra) | 3.777 | 606.12 | 2289.315 |
| mo049 | h | Oficial de 1ª montador de fachada cortina. (mão de obra) | 3.147 | 1057.3 | 3327.323 |
| mo096 | h | Ajudante de montador de fachada cortina. (mão de obra) | 3.777 | 604.97 | 2284.972 |
| % | % | Custos directos complementares | 2 % | 214794.579 | 4295.892 |
|  |  | Custos directos |  |  | 219090.471 |

Resíduos:
- colocação: mt25mcc100l; factor de resíduo 0.006
- colocação: mt21vtt010j; factor de resíduo 0.0097394

## Recursos

**mt25mcc010E** m Montante de alumínio
Dados técnicos: Custo energético 406.073 MJ; Emissão de CO2 30.379 kg
Resíduos:
- embalagem: re150101 Embalagens de papel e cartão. (componente de resíduo); rendimento 0.013 kg; Código LER 15 01 01; Massa do elemento 1 kg; Volume 0.001333 m3
- embalagem: re170201 Madeira. (componente de resíduo); rendimento 0.007 kg; Código LER 17 02 01; Massa do elemento 1 kg; Volume 0.000909 m3
- embalagem: re170203 Plástico. (componente de resíduo); rendimento 0.009 kg; Código LER 17 02 03; Massa do elemento 1 kg; Volume 0.001667 m3
- embalagem: re170604 Materiais de isolamento não abrangidos em 17 06 01 e 17 06 03. (componente de resíduo); rendimento 0.002 kg; Código LER 17 06 04; Massa do elemento 1 kg; Volume 0.001667 m3

**mt25mcc100l** Ud Repercussão, por m²
Dados técnicos: Custo energético 20.783 MJ; Emissão de CO2 1.070 kg; Código LER 17 04 05; Massa do elemento 1.72 kg; Volume 0.000819 m3
Resíduos:
- embalagem: re170203 Plástico; rendimento 0.04 kg

**mt21vtt010j** m² Vidro de silicato sodo cálcico temperado
Dados técnicos: Custo energético 299.923 MJ; Emissão de CO2 22.432 kg; Código LER 17 02 02; Massa do elemento 20 kg; Volume 0.02 m3
Resíduos:
- embalagem: re170604 Materiais de isolamento não abrangidos em 17 06 01 e 17 06 03; rendimento 0.014 kg
