# Extractor de chaminé para ventilação natural

- Propriedade do ficheiro: CYPE Ingenieros S.A.
- Formato: FIEBDC-3/2016
- Programa: Generador de precios de la construcción. CYPE Ingenieros, S.A.
- Data: 15/06/2024
- Âmbito geográfico: Angola
- Moeda: AOA
- Custos indirectos: 3 %
- IVA: 18 %

## I Instalações

### IV Ventilação

#### IVN Ventilação natural

**IVN030** Ud Extractor de chaminé para ventilação natural.
Extractor de chaminé estático de chapa de aço, de 130x130 cm, com camada de primário e camada de acabamento com tinta de cor a escolher, para ventilação natural. Inclusive elementos de ancoragem e fixação.
Inclui: Marcação. Montagem. Colocação e fixação.
Critério de medição de projecto: Número de unidades previstas, segundo documentação gráfica de Projecto.
Critério de medição de obra: Medir-se-á o número de unidades realmente executadas segundo especificações de Projecto.

| Código | Un | Descrição | Rendimento | Preço | Importância |
|---|---|---|---|---|---|
| mt20aen010ii | Ud | Extractor de chaminé estático de chapa de aço, de 130x130 cm, com camada de primário e camada de acabamento com tinta de cor a escolher, inclusive elementos de ancoragem e fixação. (material) | 1 | 699932.39 | 699932.390 |
| mo020 | h | Oficial de 1ª construção. (mão de obra) | 1.574 | 1028.94 | 1619.552 |
| mo112 | h | Operário especializado construção. (mão de obra) | 0.787 | 591.15 | 465.235 |
| % | % | Custos directos complementares | 2 % | 702017.177 | 14040.344 |
|  |  | Custos directos |  |  | 716057.521 |

## Recursos

**mt20aen010ii** Ud Extractor de chaminé estático de chapa de aço
Dados técnicos: Custo energético 0.825 MJ; Emissão de CO2 1.298 kg
Resíduos:
- embalagem: re150101 Embalagens de papel e cartão. (componente de resíduo); rendimento 1.527 kg; Código LER 15 01 01; Massa do elemento 1 kg; Volume 0.001333 m3
