# Maciço de plantas

- Propriedade do ficheiro: CYPE Ingenieros S.A.
- Formato: FIEBDC-3/2016
- Programa: Generador de precios de la construcción. CYPE Ingenieros, S.A.
- Data: 15/06/2024
- Âmbito geográfico: Angola
- Moeda: AOA
- Custos indirectos: 3 %
- IVA: 18 %

## U Infra-estruturas no logradouro

### UJ Jardins

#### UJM Maciços de plantas e rock gardens

**UJM010** m² Maciço de plantas.
Maciço de Gipsófila-rastejante (Gypsophila repens) de 0,10-0,15 m de altura (4 ud/m²).
Inclui: Preparação do terreno com motocultor. Adubação do terreno. Plantação. Cobrir com húmus. Primeira rega.
Critério de medição de projecto: Superfície medida em projecção horizontal, segundo documentação gráfica de Projecto.
Critério de medição de obra: Medir-se-á, em projecção horizontal, a superfície realmente executada segundo especificações de Projecto.

| Código | Un | Descrição | Rendimento | Preço | Importância |
|---|---|---|---|---|---|
| mt48epa010i | Ud | Gipsófila-rastejante (Gypsophila repens) de 0,10-0,15 m de altura; fornecimento em contentor. (material) | 4 | 617.25 | 2469.000 |
| mt48tie040 | kg | Húmus limpo crivado. (material) | 6 | 5.07 | 30.420 |
| mt48tie020 | kg | Adubo mineral complexo NPK 15-15-15. (material) | 6 | 121.25 | 727.500 |
| mt08aaa010a | m³ | Água. (material) | 0.05 | 279.7 | 13.985 |
| mq09mot010 | h | Motocultor 60/80 cm. (equipamento) | 0.05 | 795.27 | 39.764 |
| mo040 | h | Oficial de 1ª jardineiro. (mão de obra) | 0.131 | 1028.94 | 134.791 |
| mo115 | h | Operário jardineiro. (mão de obra) | 0.328 | 581.64 | 190.778 |
| % | % | Custos directos complementares | 2 % | 3606.238 | 72.125 |
|  |  | Custos directos |  |  | 3678.363 |

Resíduos:
- colocação: mt48epa010i Gipsófila-rastejante (Gypsophila repens) de 0,10-0,15 m de altura; fornecimento em contentor; factor de resíduo 0.02
- colocação: mt48tie020 Adubo mineral complexo NPK 15-15-15; factor de resíduo 0.055

## Recursos

**mt48epa010i** Ud Gipsófila-rastejante (Gypsophila repens) de 0,10-0,15 m de altura; fornecimento em contentor
Dados técnicos: Custo energético 9.600 MJ; Emissão de CO2 -0.249 kg; Código LER 20 02 01; Massa do elemento 0.32 kg; Volume 0.000213 m3

**mt48tie020** kg Adubo mineral complexo NPK 15-15-15
Dados técnicos: Custo energético 30.291 MJ; Emissão de CO2 3.674 kg; Código LER 06 10 99; Massa do elemento 1 kg; Volume 0.001111 m3
Resíduos:
- embalagem: re170203 Plástico. (componente de resíduo); rendimento 0.003 kg; Código LER 17 02 03; Massa do elemento 1 kg; Volume 0.001667 m3

**mt08aaa010a** m³ Água
Dados técnicos: Custo energético 60.000 MJ; Emissão de CO2 30.000 kg
