# Arco de aduelas de pedra natural

- Propriedade do ficheiro: CYPE INGENIEROS, S.A.
- Formato: FIEBDC-3/2002
- Âmbito geográfico: Angola
- Moeda: AOA
- Custos indirectos: 3.00 %
- IVA: 18.00 %

## E Estruturas

### EC Cantarias

#### ECR Arcos

**ECR010** m Arco de aduelas de pedra natural.
Arco de pedra natural de calcário formado por aduelas de 60x40x40 cm, acabamento bujardado, esquadradas e trabalhadas em oficina, com secção trapezoidal de acordo com o desenho de pormenor, colocadas com argamassa de cal industrial, cor Blanco, M-15, fornecida em sacos; montagem e desmontagem de cimbres e apoios.
Inclui: Montagem de cimbres e apoios. Implantação das aduelas. Colocação das aduelas. Cálculo a olho com régua e ajuste com nível e fio de prumo, rectificando a sua posição com pancada. Regularização, refinamento e enchimento de juntas do conjunto do arco. Limpeza do paramento. Desmontagem de cimbres e apoios. Revisão do intradorso.
Critério de medição de projecto: Comprimento medido pelo seu maior desenvolvimento linear, segundo documentação gráfica de Projecto.
Critério de medição de obra: Medir-se-á, pelo seu maior desenvolvimento linear, o comprimento realmente executado segundo especificações de Projecto.

| Código | Un | Descrição | Rendimento | Preço | Importância |
|---|---|---|---|---|---|
| mt06dpn010a | Ud | Aduela de pedra natural de calcário de 60x40x40 cm, acabamento bujardado. (material) | 1.660 | 14755.96 | 24494.89 |
| mt08cim020 | m | Molde de madeira para formação de arco. (material) | 1.000 | 14264.30 | 14264.30 |
| mt08cim030a | m³ | Madeira de pinho para formação de cimbre. (material) | 0.150 | 66287.02 | 9943.05 |
| mt08aaa010a | m³ | Água. (material) | 0.007 | 279.70 | 1.96 |
| mt09mcu010aLh | t | Argamassa industrial para alvenaria, de cal, cor Blanco, categoria M-15 (resistência à compressão 15 N/mm²), composta de cal hidráulica natural, tipo NHL 5, segundo NP EN 459-1 e inertes siliciosos seleccionados, fornecida em sacos, segundo EN 998-2. (material) | 0.038 | 68729.67 | 2611.73 |
| mo022 | h | Oficial de 1ª colocador de pedra natural. (mão de obra) | 4.918 | 1028.94 | 5060.33 |
| mo060 | h | Ajudante de colocador de pedra natural. (mão de obra) | 5.049 | 604.97 | 3054.49 |
| % | % | Custos directos complementares | 2 % | 59430.75 | 1188.62 |
|  |  | Custos directos |  |  | 60619.37 |
