# Unidade interior de ar condicionado, de tecto com descarga directa, para sistema VRF

- Propriedade do ficheiro: CYPE INGENIEROS, S.A.
- Formato: FIEBDC-3/2002
- Âmbito geográfico: Angola
- Moeda: AOA
- Custos indirectos: 3.00 %
- IVA: 18.00 %

## I Instalações

### IB Sistemas de climatização

#### IBW Sistema VRF (Mitsubishi Heavy Industries)

**IBW305** Ud Unidade interior de ar condicionado, de tecto com descarga directa, para sistema VRF.
Unidade interior de ar condicionado, de tecto com descarga directa, sistema ar-ar multi-split com caudal variável de refrigerante, para gás R-410A, alimentação monofásica (230V/50Hz), modelo FDE36KXZE1 "MITSUBISHI HEAVY INDUSTRIES", potência frigorífica total nominal 3,6 kW (temperatura de bolbo húmido de ar interior 19°C, temperatura de bolbo seco do ar exterior 35°C), potência calorífica nominal 4 kW (temperatura de bolbo seco de ar interior 20°C, temperatura de bolbo húmido do ar exterior 6°C), consumo eléctrico nominal em arrefecimento 50 W, consumo eléctrico nominal em aquecimento 50 W, nível sonoro (velocidade baixa) 26 dBA, caudal de ar 600 m³/h, de 210x1070x690 mm, 28 kg, com válvula de expansão electrónica, filtro, kit de montagem, bomba e mangueira de drenagem, controlo sem fios, modelo RCN-E-E3.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi405a | Ud | Unidade interior de ar condicionado, de tecto com descarga directa, sistema ar-ar multi-split com caudal variável de refrigerante, para gás R-410A, alimentação monofásica (230V/50Hz), modelo FDE36KXZE1 "MITSUBISHI HEAVY INDUSTRIES", potência frigorífica total nominal 3,6 kW (temperatura de bolbo húmido de ar interior 19°C, temperatura de bolbo seco do ar exterior 35°C), potência calorífica nominal 4 kW (temperatura de bolbo seco de ar interior 20°C, temperatura de bolbo húmido do ar exterior 6°C), consumo eléctrico nominal em arrefecimento 50 W, consumo eléctrico nominal em aquecimento 50 W, nível sonoro (velocidade baixa) 26 dBA, caudal de ar 600 m³/h, de 210x1070x690 mm, 28 kg, com válvula de expansão electrónica, filtro, kit de montagem, bomba e mangueira de drenagem. (material) | 1.000 | 2529016.58 | 2529016.58 |
| mt42mhi520e | Ud | Controlo sem fios, modelo RCN-E-E3 "MITSUBISHI HEAVY INDUSTRIES". (material) | 1.000 | 194997.04 | 194997.04 |
| mo005 | h | Oficial de 1ª instalador de ar condicionado. (mão de obra) | 1.311 | 1057.30 | 1386.12 |
| mo104 | h | Ajudante de instalador de ar condicionado. (mão de obra) | 1.311 | 603.82 | 791.61 |
| % | % | Custos directos complementares | 2 % | 2726191.35 | 54523.83 |
|  |  | Custos directos |  |  | 2780715.18 |
