# Comporta de conduta, motorizada, para regulação de caudal

- Propriedade do ficheiro: CYPE INGENIEROS, S.A.
- Formato: FIEBDC-3/2002
- Âmbito geográfico: Angola
- Moeda: AOA
- Custos indirectos: 3.00 %
- IVA: 18.00 %

## I Instalações

### IB Sistemas de climatização

#### IBZ Sistema Airzone

**IBZ020** Ud Comporta de conduta, motorizada, para regulação de caudal.
Comporta circular de conduta, motorizada, para regulação de caudal, corpo de alumínio, de 100 mm de diâmetro, CPCC100MTE "AIRZONE", com isolamento térmico de espuma de borracha, borboleta de alumínio e reentrância para fixação de conduta flexível em ambos os extremos, motorização com alimentação a 12 Vcc por cabo.
Inclui: Marcação. Colocação e fixação. Ligação.
Critério de medição de projecto: Número de unidades previstas, segundo documentação gráfica de Projecto.
Critério de medição de obra: Medir-se-á o número de unidades realmente executadas segundo especificações de Projecto.

| Código | Un | Descrição | Rendimento | Preço | Importância |
|---|---|---|---|---|---|
| mt42air805a | Ud | Comporta circular de conduta, motorizada, para regulação de caudal, corpo de alumínio, de 100 mm de diâmetro, CPCC100MTE "AIRZONE", com isolamento térmico de espuma de borracha, borboleta de alumínio e reentrância para fixação de conduta flexível em ambos os extremos, motorização com alimentação a 12 Vcc por cabo. (material) | 1.000 | 158137.84 | 158137.84 |
| mo005 | h | Oficial de 1ª instalador de ar condicionado. (mão de obra) | 0.264 | 1057.30 | 279.13 |
| mo104 | h | Ajudante de instalador de ar condicionado. (mão de obra) | 0.211 | 603.82 | 127.41 |
| % | % | Custos directos complementares | 2 % | 158544.38 | 3170.89 |
|  |  | Custos directos |  |  | 161715.27 |
