# Tubagem para combustível líquido

- Propriedade do ficheiro: CYPE INGENIEROS, S.A.
- Formato: FIEBDC-3/2002
- Âmbito geográfico: Angola
- Moeda: AOA
- Custos indirectos: 3.00 %
- IVA: 18.00 %

## I Instalações

### IC Aquecimento, arrefecimento, climatização e A.Q.S.

#### ICD Combustível líquido

**ICD100** m Tubagem para combustível líquido.
Tubagem para combustível líquido, colocada superficialmente e fixada ao paramento, formada por tubo de aço preto, com soldadura longitudinal por resistência eléctrica, série M, de 1/2" DN 15 mm de diâmetro e 2,6 mm de espessura. Incluindo material auxiliar para montagem e fixação, acessórios e peças especiais colocados através de soldadura eléctrica, e raspagem e limpeza de óxidos, demão de primário antioxidante de pelo menos 50 microns de espessura, duas demãos de esmalte sintético de pelo menos 40 microns de espessura cada uma. Totalmente montada, ligada e testada.
Inclui: Marcação. Raspagem e limpeza de óxidos. Aplicação de primário antioxidante e esmalte. Colocação e fixação de tubos, acessórios e peças especiais.
Critério de medição de projecto: Comprimento medido segundo documentação gráfica de Projecto.
Critério de medição de obra: Medir-se-á o comprimento realmente executado segundo especificações de Projecto.

| Código | Un | Descrição | Rendimento | Preço | Importância |
|---|---|---|---|---|---|
| mt08tan330b | Ud | Material auxiliar para montagem e fixação das tubagens de aço, de 1/2" DN 15 mm. (material) | 1.000 | 71.79 | 71.79 |
| mt08tan010be | m | Tubo de aço preto, com soldadura longitudinal por resistência eléctrica, série M, de 1/2" DN 15 mm de diâmetro e 2,6 mm de espessura, segundo NP EN 10255, com o preço incrementado em 20% relativamente a acessórios e peças especiais. (material) | 1.000 | 684.69 | 684.69 |
| mt27pfi030 | kg | Primário antioxidante com poliuretano. (material) | 0.008 | 11117.21 | 88.94 |
| mt27ess010d | kg | Esmalte sintético, cor a escolher do catálogo RAL, para aplicar sobre superfícies metálicas, aspecto brilhante. (material) | 0.017 | 8465.72 | 143.92 |
| mo004 | h | Oficial de 1ª instalador de aquecimento. (mão de obra) | 0.472 | 1057.30 | 499.05 |
| mo103 | h | Ajudante de instalador de aquecimento. (mão de obra) | 0.472 | 603.82 | 285.00 |
| mo038 | h | Oficial de 1ª pintor. (mão de obra) | 0.049 | 1028.94 | 50.42 |
| % | % | Custos directos complementares | 2 % | 1823.81 | 36.48 |
|  |  | Custos directos |  |  | 1860.29 |
