# Emissor eléctrico

- Propriedade do ficheiro: CYPE INGENIEROS, S.A.
- Formato: FIEBDC-3/2002
- Âmbito geográfico: Angola
- Moeda: AOA
- Custos indirectos: 3.00 %
- IVA: 18.00 %

## I Instalações

### IC Aquecimento, arrefecimento, climatização e A.Q.S.

#### ICM Emissores de calor eléctricos

**ICM010** Ud Emissor eléctrico.
Acumulador nocturno de calor estático, de 1600 W de potência e 12,8 kWh de energia de acumulação em 8 horas, alimentação monofásica a 230 V de tensão, composto por material cerâmico de acumulação, isolamento microporoso de alta qualidade, regulador electrónico de carga e limitador de segurança, estando todo o conjunto recoberto de carcaça de chapa de aço pintada em epóxi, de 540x725x165 mm, colocado sobre paramento vertical.
Inclui: Marcação do emissor. Fixação dos suportes no paramento. Colocação do aparelho e acessórios. Ligação e verificação do seu correcto funcionamento.
Critério de medição de projecto: Número de unidades previstas, segundo documentação gráfica de Projecto.
Critério de medição de obra: Medir-se-á o número de unidades realmente executadas segundo especificações de Projecto.

| Código | Un | Descrição | Rendimento | Preço | Importância |
|---|---|---|---|---|---|
| mt38ema020c | Ud | Acumulador nocturno de calor estático, de 1600 W de potência e 12,8 kWh de energia de acumulação em 8 horas, alimentação monofásica a 230 V de tensão, composto por material cerâmico de acumulação, isolamento microporoso de alta qualidade, regulador electrónico de carga e limitador de segurança, estando todo o conjunto recoberto de carcaça de chapa de aço pintada em epóxi, de 540x725x165 mm. (material) | 1.000 | 291794.06 | 291794.06 |
| mo004 | h | Oficial de 1ª instalador de aquecimento. (mão de obra) | 0.918 | 1057.30 | 970.60 |
| mo103 | h | Ajudante de instalador de aquecimento. (mão de obra) | 0.918 | 603.82 | 554.31 |
| % | % | Custos directos complementares | 2 % | 293318.97 | 5866.38 |
|  |  | Custos directos |  |  | 299185.35 |
