# Tubagem para instalação interior, encastrada na parede

- Propriedade do ficheiro: CYPE INGENIEROS, S.A.
- Formato: FIEBDC-3/2002
- Âmbito geográfico: Angola
- Moeda: AOA
- Custos indirectos: 3.00 %
- IVA: 18.00 %

## I Instalações

### IF Abastecimento de água

#### IFI Instalação interior

**IFI006** m Tubagem para instalação interior, encastrada na parede.
Tubagem para instalação interior, encastrada na parede, formada por tubo de policloreto de vinilo não plastificado (PVC-U), de 25 mm de diâmetro exterior, PN=16 atm e 1,9 mm de espessura, com extremo abocardado, para união colada. Inclusive material auxiliar para montagem e fixação, acessórios e peças especiais.
Critérios considerados na determinação do preço da unidade de obra: O preço não inclui os trabalhos auxiliares de pedreiro para instalações.
Inclui: Marcação. Colocação e fixação do tubo e acessórios.
Critério de medição de projecto: Comprimento medido segundo documentação gráfica de Projecto.
Critério de medição de obra: Medir-se-á o comprimento realmente executado segundo especificações de Projecto.

| Código | Un | Descrição | Rendimento | Preço | Importância |
|---|---|---|---|---|---|
| mt37tvq011cc | Ud | Material auxiliar para montagem e fixação das tubagens de policloreto de vinilo não plastificado (PVC-U), de 25 mm de diâmetro exterior. (material) | 0.400 | 89.26 | 35.70 |
| mt37tvq010ccc | m | Tubo de policloreto de vinilo não plastificado (PVC-U), de 25 mm de diâmetro exterior, PN=16 atm e 1,9 mm de espessura, com extremo abocardado, para união colada, segundo NP EN 1452, com o preço incrementado em 10% relativamente a acessórios e peças especiais. (material) | 1.000 | 1963.82 | 1963.82 |
| mo008 | h | Oficial de 1ª canalizador. (mão de obra) | 0.079 | 1057.30 | 83.53 |
| mo107 | h | Ajudante de canalizador. (mão de obra) | 0.079 | 603.82 | 47.70 |
| % | % | Custos directos complementares | 2 % | 2130.75 | 42.62 |
|  |  | Custos directos |  |  | 2173.37 |
