# Tubo de queda à vista no exterior do edifício para águas pluviais

- Propriedade do ficheiro: CYPE INGENIEROS, S.A.
- Formato: FIEBDC-3/2002
- Âmbito geográfico: Angola
- Moeda: AOA
- Custos indirectos: 3.00 %
- IVA: 18.00 %

## I Instalações

### IS Drenagem de águas

#### ISB Tubos de queda

**ISB020** m Tubo de queda à vista no exterior do edifício para águas pluviais.
Tubo de queda circular de aço pré-lacado, de Ø 80 mm, para recolha de águas, formada por peças pré-formadas, com sistema de união por rebites, e vedação com silicone das uniões, colocadas com abraçadeiras metálicas, instalada no exterior do edifício. Inclusive, silicone, ligações, curvas e peças especiais.
Inclui: Marcação do traçado do tubo de queda e da localização dos elementos de fixação. Disposição doa tubos. Fixação do material auxiliar para montagem e fixação à obra. Montagem, ligação e verificação do seu correcto funcionamento.
Critério de medição de projecto: Comprimento medido segundo documentação gráfica de Projecto.
Critério de medição de obra: Medir-se-á o comprimento realmente executado segundo especificações de Projecto.

| Código | Un | Descrição | Rendimento | Preço | Importância |
|---|---|---|---|---|---|
| mt36csa020ac | m | Tubo de queda circular de aço pré-lacado, de Ø 80 mm, com o preço incrementado em 10% relativamente a ligações, curvas e peças especiais. (material) | 1.100 | 10750.99 | 11826.09 |
| mt36csa021a | Ud | Abraçadeira para tubo de queda circular de aço pré-lacado, de Ø 80 mm. (material) | 0.500 | 1676.49 | 838.25 |
| mt15sja100 | Ud | Cartucho de pasta de silicone neutro. (material) | 0.015 | 3721.59 | 55.82 |
| op00ato010 |  | Aparafusadora. | 1.000 | 0.00 | 0.00 |
| op00mar010 |  | Martelo. | 1.000 | 0.00 | 0.00 |
| op00tal010 |  | Berbequim. | 1.000 | 0.00 | 0.00 |
| mo008 | h | Oficial de 1ª canalizador. (mão de obra) | 0.131 | 1057.30 | 138.51 |
| mo107 | h | Ajudante de canalizador. (mão de obra) | 0.131 | 603.82 | 79.10 |
| % | % | Custos directos complementares | 2 % | 12937.77 | 258.76 |
|  |  | Custos directos |  |  | 13196.53 |
