# Ventilador em linha

- Propriedade do ficheiro: CYPE INGENIEROS, S.A.
- Formato: FIEBDC-3/2002
- Âmbito geográfico: Angola
- Moeda: AOA
- Custos indirectos: 3.00 %
- IVA: 18.00 %

## I Instalações

### IV Ventilação

#### IVM Ventilação mecânica

**IVM040** Ud Ventilador em linha.
Ventilador helicocentrífugo de perfil baixo com temporizador regulável, de uma velocidade, potência máxima de 24 W, caudal máximo de 240 m³/h, de 176 mm de diâmetro e 303 mm de comprimento, nível de pressão sonora de 31 dBA, para condutas de 100 mm de diâmetro, formado por corpo de polipropileno, hélice de ABS, caixa de bornes, temporizador regulável de 1 a 30 min e motor para alimentação monofásica a 230 V e 50 Hz de frequência, com bateria de aquecimento eléctrica, potência calorífica de 0,4 kW, para alimentação monofásica a 230 V e 50 Hz de frequência, caudal mínimo de 50 m³/h e caixa filtrante, de 200x196x200 mm.
Inclui: Marcação. Colocação. Ligação e verificação do seu correcto funcionamento.
Critério de medição de projecto: Número de unidades previstas, segundo documentação gráfica de Projecto.
Critério de medição de obra: Medir-se-á o número de unidades realmente executadas segundo especificações de Projecto.

| Código | Un | Descrição | Rendimento | Preço | Importância |
|---|---|---|---|---|---|
| mt42vsp035b | Ud | Ventilador helicocentrífugo de perfil baixo com temporizador regulável, de uma velocidade, potência máxima de 24 W, caudal máximo de 240 m³/h, de 176 mm de diâmetro e 303 mm de comprimento, nível de pressão sonora de 31 dBA, para condutas de 100 mm de diâmetro, formado por corpo de polipropileno, hélice de ABS, caixa de bornes, temporizador regulável de 1 a 30 min e motor para alimentação monofásica a 230 V e 50 Hz de frequência. (material) | 1.000 | 276880.18 | 276880.18 |
| mt42vsp080ab | Ud | Bateria de aquecimento eléctrica para instalar na descarga dos ventiladores, potência calorífica de 0,4 kW, para alimentação monofásica a 230 V e 50 Hz de frequência, caudal mínimo de 50 m³/h, para condutas de 100 mm de diâmetro, formada por corpo de chapa de aço galvanizado, resistências blindadas, caixa de bornes, interruptor térmico com rearme automático e interruptor térmico com rearme manual. (material) | 1.000 | 314881.83 | 314881.83 |
| mt42vsp082b | Ud | Regulador electrónico, de 92x45x150 mm. (material) | 1.000 | 410874.89 | 410874.89 |
| mt42vsp090a | Ud | Caixa filtrante, de 200x196x200 mm, para condutas de 100 mm de diâmetro, formado por corpo de chapa de aço galvanizado e filtro gravimétrico EU3. (material) | 1.000 | 279933.36 | 279933.36 |
| mo005 | h | Oficial de 1ª instalador de ar condicionado. (mão de obra) | 0.623 | 1057.30 | 658.70 |
| mo104 | h | Ajudante de instalador de ar condicionado. (mão de obra) | 0.623 | 603.82 | 376.18 |
| % | % | Custos directos complementares | 2 % | 1283605.14 | 25672.10 |
|  |  | Custos directos |  |  | 1309277.24 |
