# Isolamento térmico pelo exterior de muros em contacto com o terreno, com vidro celular

- Propriedade do ficheiro: CYPE INGENIEROS, S.A.
- Formato: FIEBDC-3/2002
- Âmbito geográfico: Angola
- Moeda: AOA
- Custos indirectos: 3.00 %
- IVA: 18.00 %

## N Isolamentos e impermeabilizações

### NA Isolamentos térmicos

#### NAB Muros em contacto com o terreno

**NAB020** m² Isolamento térmico pelo exterior de muros em contacto com o terreno, com vidro celular.
Isolamento térmico pelo exterior de muros em contacto com o terreno, formado por painel de vidro celular, revestido com uma lâmina de fibra de vidro e uma lâmina de polietileno em cada face, de 1200x600 mm e 130 mm de espessura, segundo EN 13167, resistência à compressão >= 1600 kPa, resistência térmica 0,38 m²°C/W, condutibilidade térmica 0,5 W/(m°C) e Euroclasse A1 de reacção ao fogo segundo NP EN 13501-1, colocado topo a topo e fixado sobre o tardoz do muro com adesivo betuminoso, formado por uma solução de betume asfáltico modificado e cargas minerais em base solvente, de aplicação a frio com um rendimento de 1,75 kg/m²; preparado para receber a impermeabilização e o enchimento com material de drenagem. Inclusive adesivo betuminoso para a vedação de juntas e perfil de chapa curvada, para remate e protecção dos bordos dos painéis de isolamento térmico.
Inclui: Limpeza e preparação da superfície suporte. Aplicação da cola. Implantação e corte do isolamento. Colocação do isolamento. Fixação do isolamento. Vedação de juntas. Colocação do perfil de remate.
Critério de medição de projecto: Superfície medida segundo documentação gráfica de Projecto.
Critério de medição de obra: Medir-se-á a superfície realmente executada segundo especificações de Projecto.

| Código | Un | Descrição | Rendimento | Preço | Importância |
|---|---|---|---|---|---|
| mt14adg010a | kg | Adesivo betuminoso, formado por uma solução de betume asfáltico modificado e cargas minerais em base solvente, de aplicação a frio. (material) | 1.750 | 15290.62 | 26758.59 |
| mt16pvi030tc | m² | Painel de vidro celular, revestido com uma lâmina de fibra de vidro e uma lâmina de polietileno em cada face, de 1200x600 mm e 130 mm de espessura, segundo EN 13167, resistência à compressão >= 1600 kPa, resistência térmica 0,38 m²°C/W, condutibilidade térmica 0,5 W/(m°C) e Euroclasse A1 de reacção ao fogo segundo NP EN 13501-1; para colocar sobre betão. (material) | 1.050 | 173923.10 | 182619.26 |
| mt16aaa100 | m | Perfil de chapa curvada de aço pré-lacado, de 0,6 mm de espessura e 15 mm de largura, para remate e protecção dos bordos dos painéis de isolamento térmico. (material) | 0.330 | 1486.25 | 490.46 |
| mo054 | h | Oficial de 1ª montador de isolamentos. (mão de obra) | 0.289 | 1057.30 | 305.56 |
| mo101 | h | Ajudante de montador de isolamentos. (mão de obra) | 0.289 | 604.97 | 174.84 |
| % | % | Custos directos complementares | 2 % | 210348.71 | 4206.97 |
|  |  | Custos directos |  |  | 214555.68 |
