# Agrupamento de caixas de correio

- Propriedade do ficheiro: CYPE INGENIEROS, S.A.
- Formato: FIEBDC-3/2002
- Âmbito geográfico: Angola
- Moeda: AOA
- Custos indirectos: 3.00 %
- IVA: 18.00 %

## S Equipamentos fixos e sinalização

### SZ Zonas comuns

#### SZB Hall

**SZB010** Ud Agrupamento de caixas de correio.
Agrupamento de caixas de correio dispostas no interior, encastradas no paramento vertical com guarnição perimetral, formada por 4 caixas num total, sendo cada um delas uma caixa de correio interior metálica, tipo vertical com abertura lateral, de 240x80x300 mm, corpo de chapa de aço cor preto e porta de chapa de aço cor preto, agrupados em 2 filas e 2 colunas. Inclusive parafusos de fixação e de união, placa para identificação, fechadura e chaves.
Inclui: Marcação através de molde. Fixação em paramento com elementos de ancoragem. Colocação de caixas e complementos. Vedação de juntas.
Critério de medição de projecto: Número de unidades previstas, segundo documentação gráfica de Projecto.
Critério de medição de obra: Medir-se-á o número de unidades realmente colocadas segundo especificações de Projecto.

| Código | Un | Descrição | Rendimento | Preço | Importância |
|---|---|---|---|---|---|
| mt45btv145cc | Ud | Caixa de correio interior metálica, tipo vertical com abertura lateral, de 240x80x300 mm, corpo de chapa de aço cor preto e porta de chapa de aço cor preto, com parafusos de fixação e de união, placa para identificação, fechadura e chaves. (material) | 4.000 | 20183.38 | 80733.52 |
| mt45btv006a | m | Guarnição de alumínio, acabamento natural, para agrupamento de caixas de correio. (material) | 2.160 | 32293.41 | 69753.77 |
| op00ato010 |  | Aparafusadora. | 1.000 | 0.00 | 0.00 |
| mo011 | h | Oficial de 1ª montador. (mão de obra) | 0.525 | 1057.30 | 555.08 |
| mo080 | h | Ajudante de montador. (mão de obra) | 0.525 | 604.97 | 317.61 |
| % | % | Custos directos complementares | 2 % | 151359.98 | 3027.20 |
|  |  | Custos directos |  |  | 154387.18 |
