# Calçado de segurança, protecção e trabalho

- Propriedade do ficheiro: CYPE INGENIEROS, S.A.
- Formato: FIEBDC-3/2002
- Âmbito geográfico: Angola
- Moeda: AOA
- Custos indirectos: 3.00 %
- IVA: 18.00 %

## Y Segurança e saúde

### YI Equipamentos de protecção individual

#### YIP Para os pés e as pernas

**YIP010** Ud Calçado de segurança, protecção e trabalho.
Par de sapatos de segurança, com biqueira resistente a um impacto até 200 J e a uma compressão até 15 kN, a zona do tacão fechada, de tipo isolante, com resistência ao deslizamento, com código de designação SB, amortizável em 2 utilizações.
Critério de medição de projecto: Número de unidades previstas, segundo Plano de Segurança e Saúde.
Critério de medição de obra: Será medido o número de unidades realmente fornecidas segundo especificações do Plano de Segurança e Saúde.

| Código | Un | Descrição | Rendimento | Preço | Importância |
|---|---|---|---|---|---|
| mt50epp010hyb | Ud | Par de sapatos de segurança, com biqueira resistente a um impacto até 200 J e a uma compressão até 15 kN, a zona do tacão fechada, de tipo isolante, com resistência ao deslizamento, EPI de categoria III, segundo EN ISO 20344, EN 50321 e EN ISO 20345, cumprindo todos os requisitos de segurança segundo a Portaria n.º 1131/93. (material) | 0.500 | 300050.12 | 150025.06 |
| % | % | Custos directos complementares | 2 % | 150025.06 | 3000.50 |
|  |  | Custos directos |  |  | 153025.56 |
