# Barreira protectora reversível anti-graffiti para fachadas

- Propriedade do ficheiro: CYPE Ingenieros S.A.
- Formato: FIEBDC-3/2016
- Programa: Generador de precios de la construcción. CYPE Ingenieros, S.A.
- Data: 15/06/2024
- Âmbito geográfico: Angola
- Moeda: AOA
- Custos indirectos: 3 %
- IVA: 18 %

## R Revestimentos

### RL Tratamentos superficiais de protecção

#### RLA Anti-graffiti

**RLA010** m² Barreira protectora reversível anti-graffiti para fachadas.
Formação de barreira protectora reversível anti-graffiti em paramentos exteriores de pedra natural, através da aplicação de impregnação incolor anti-graffiti, à base de resinas acrílicas puras emulsionadas em água, acabamento mate, aplicada com trincha, rolo ou pistola de baixa pressão, em duas demãos (consumo médio: 100 g/m² cada demão) que mantêm o aspecto normal da superfície suporte. Inclusive limpeza da superfície suporte.
Inclui: Limpeza da superfície suporte. Aplicação das sucessivas demãos de anti-graffiti.
Critério de medição de projecto: Superfície medida segundo documentação gráfica de Projecto, com o mesmo critério que o suporte base.
Critério de medição de obra: Medir-se-á a superfície realmente executada segundo especificações de Projecto, com o mesmo critério que o suporte base.

| Código | Un | Descrição | Rendimento | Preço | Importância |
|---|---|---|---|---|---|
| mt27wav050a | l | Impregnação incolor anti-graffiti, à base de resinas acrílicas puras emulsionadas em água, acabamento mate, impermeável à água da chuva e ao dióxido de carbono, permeável ao vapor de água, anti-caruncho e anti-verdete, resistente aos raios UV e aos álcalis, para aplicar com trincha, rolo ou pistola sobre suportes interiores ou exteriores de cimento, betão, pedra natural, tijolos cerâmicos, fibrocimento ou tintas aderidas. (material) | 0.2 | 91235.81 | 18247.162 |
| mo038 | h | Oficial de 1ª pintor. (mão de obra) | 0.288 | 1028.94 | 296.335 |
| % | % | Custos directos complementares | 2 % | 18543.497 | 370.870 |
|  |  | Custos directos |  |  | 18914.367 |

Resíduos:
- colocação: mt27wav050a; factor de resíduo 0.035

## Recursos

**mt27wav050a** l Impregnação incolor anti-graffiti
Dados técnicos: Custo energético 90.623 MJ; Emissão de CO2 4.906 kg; Código LER 17 09 04; Massa do elemento 1.02 kg; Volume 0.00068 m3
Resíduos:
- embalagem: re150104 Embalagens de metal. (componente de resíduo); rendimento 0.064 kg; Código LER 15 01 04; Massa do elemento 1 kg; Volume 0.001667 m3
