# Tubagem de rega gota-a-gota

- Propriedade do ficheiro: CYPE Ingenieros S.A.
- Formato: FIEBDC-3/2016
- Programa: Generador de precios de la construcción. CYPE Ingenieros, S.A.
- Data: 21/08/2024
- Âmbito geográfico: Angola
- Moeda: AOA
- Custos indirectos: 3 %
- IVA: 18 %

## U Infra-estruturas no logradouro

### UR Rega

#### URD Tubagens

**URD020** m Tubagem de rega gota-a-gota.
Tubagem de rega gota-a-gota, formada por tubo de polietileno, cor preto, de 12 mm de diâmetro exterior, com gotejadores integrados, situadas cada 38 cm. Inclusive acessórios de ligação.
Inclui: Marcação. Colocação da tubagem. Ligação e verificação do seu correcto funcionamento.
Critério de medição de projecto: Comprimento medido segundo documentação gráfica de Projecto.
Critério de medição de obra: Medir-se-á o comprimento realmente executado segundo especificações de Projecto.

| Código | Un | Descrição | Rendimento | Preço | Importância |
|---|---|---|---|---|---|
| mt48tpg020dac | m | Tubo de polietileno, cor preto, de 12 mm de diâmetro exterior, com gotejadores integrados, situadas cada 38 cm, fornecido em rolos, com o preço incrementado em 10% relativamente a acessórios e peças especiais. (material) | 1 | 71.3 | 71.300 |
| mo008 | h | Oficial de 1ª canalizador. (mão de obra) | 0.014 | 1057.3 | 14.802 |
| mo107 | h | Ajudante de canalizador. (mão de obra) | 0.071 | 603.82 | 42.871 |
| % | % | Custos directos complementares | 2 % | 128.973 | 2.579 |
|  |  | Custos directos |  |  | 131.552 |

Resíduos:
- colocação: mt48tpg020dac; factor de resíduo 0.044

## Recursos

**mt48tpg020dac** m Tubo de polietileno
Dados técnicos: Custo energético 18.315 MJ; Emissão de CO2 0.382 kg; Código LER 17 02 03; Massa do elemento 0.094 kg; Volume 0.000157 m3
Resíduos:
- embalagem: re170201 Madeira. (componente de resíduo); rendimento 0.04 kg; Código LER 17 02 01; Massa do elemento 1 kg; Volume 0.000909 m3
