# Reforço de fundação através do alargamento da fundação existente, aumentando a sua altura

- Propriedade do ficheiro: CYPE INGENIEROS, S.A.
- Formato: FIEBDC-3/2002
- Âmbito geográfico: Angola
- Moeda: AOA
- Custos indirectos: 3.00 %
- IVA: 18.00 %

## C Fundações

### CZ Reforços

#### CZZ Alargamento da fundação existente

**CZZ020** m³ Reforço de fundação através do alargamento da fundação existente, aumentando a sua altura.
Reforço de fundação através do alargamento da fundação existente, aumentando a sua altura, com uma nova fundação de betão armado, de 60x40 cm de secção, realizada por tramos, em fases sucessivas, com betão C25/30 (XC1(P); D12; S3; Cl 0,4) preparado em obra, e betonagem com meios manuais, e aço A400 NR, com uma quantidade aproximada de 30 kg/m³; montagem, desmontagem e remoção do sistema de cofragem e de todo o material auxiliar, uma vez que a peça estrutural está em condições de suportar os esforços. Inclusive arame de atar e separadores.
Critérios considerados na determinação do preço da unidade de obra: O preço inclui a elaboração e o montagem da armadura no local definitivo da sua colocação em obra, mas não inclui a escavação, o enchimento, a compactação do terreno nem a ligação entre a nova fundação e a existente.
Inclui: Limpeza e preparação da superfície de contacto do betão endurecido. Montagem do sistema de cofragem. Colocação de separadores e fixação das armaduras. Preparação do betão. Betonagem e compactação do betão. Coroamento e nivelamento da fundação. Cura do betão. Desmontagem e remoção do sistema de cofragem.
Critério de medição de projecto: Volume medido sobre as secções teóricas da escavação, segundo documentação gráfica de Projecto.
Critério de medição de obra: Medir-se-á o volume teórico executado segundo especificações de Projecto, sem incluir os incrementos por excessos de escavação não autorizados.

| Código | Un | Descrição | Rendimento | Preço | Importância |
|---|---|---|---|---|---|
| mt08ema100 | m² | Sistema de cofragem recuperável de painéis de madeira, para trabalhos de reforço de fundação, de até 2 m de profundidade da base de apoio. (material) | 1.000 | 3356.31 | 3356.31 |
| mt07aco020a | Ud | Separador homologado para fundações. (material) | 8.000 | 31.28 | 250.24 |
| mt07aco040e | kg | Aço em varões nervurados, A400 NR, fornecido em obra em varões sem elaborar, de vários diâmetros. (material) | 30.600 | 273.06 | 8355.64 |
| mt08var050 | kg | Arame galvanizado para atar, de 1,30 mm de diâmetro. (material) | 0.120 | 279.70 | 33.56 |
| mt08aaa010a | m³ | Água. (material) | 0.130 | 279.70 | 36.36 |
| mt01arg000l | m³ | Areia crivada. (material) | 0.572 | 2826.31 | 1616.65 |
| mt01arg001ld | m³ | Agregado grosso homogeneizado, de tamanho máximo 12 mm. (material) | 1.019 | 4156.34 | 4235.31 |
| mt08cem000l | kg | Cimento cinzento em sacos. (material) | 450.560 | 18.65 | 8402.94 |
| mq06hor010 | h | Betoneira eléctrica com uma capacidade de amassadura de 160 l. (equipamento) | 0.765 | 907.30 | 694.08 |
| op00ciz020 |  | Guilhotina para aço em varões nervurados. | 1.000 | 0.00 | 0.00 |
| op00ata010 |  | Máquina de amarrar ferro. | 1.000 | 0.00 | 0.00 |
| op00sie020 |  | Serra de disco fixo, para mesa de trabalho. | 1.000 | 0.00 | 0.00 |
| au00auh040 |  | Vibrador de betão, eléctrico. | 1.000 | 0.00 | 0.00 |
| mo043 | h | Oficial de 1ª armador de ferro. (mão de obra) | 0.187 | 1070.79 | 200.24 |
| mo090 | h | Ajudante de armador de ferro. (mão de obra) | 0.281 | 629.14 | 176.79 |
| mo113 | h | Operário não qualificado construção. (mão de obra) | 1.637 | 581.64 | 952.14 |
| mo112 | h | Operário especializado construção. (mão de obra) | 1.715 | 591.15 | 1013.82 |
| % | % | Custos directos complementares | 2 % | 29324.08 | 586.48 |
|  |  | Custos directos |  |  | 29910.56 |
