# Desmontagem de peça de estrutura de madeira em cobertura

- Propriedade do ficheiro: CYPE INGENIEROS, S.A.
- Formato: FIEBDC-3/2002
- Âmbito geográfico: Angola
- Moeda: AOA
- Custos indirectos: 3.00 %
- IVA: 18.00 %

## D Demolições

### DE Estruturas

#### DEM Madeira

**DEM130** m Desmontagem de peça de estrutura de madeira em cobertura.
Desmontagem de beirado (prolongamento da perna) de 8x8 cm de secção, de estrutura de madeira em cobertura, com meios manuais e motosserra, e carga manual para camião ou contentor.
Critérios considerados na determinação do preço da unidade de obra: O preço inclui o desmontagem dos elementos de fixação.
Inclui: Desmontagem do elemento. Remoção e armazenamento do material desmontado. Limpeza dos restos da obra. Carga manual do material desmontado para camião ou contentor.
Critério de medição de projecto: Comprimento medido segundo documentação gráfica de Projecto.
Critério de medição de obra: Será medido o comprimento realmente desmontado segundo especificações de Projecto.

| Código | Un | Descrição | Rendimento | Preço | Importância |
|---|---|---|---|---|---|
| mq09sie010 | h | Motoserra a gasolina, de 50 cm de espada e 2 kW de potência. (equipamento) | 0.267 | 883.64 | 235.93 |
| mo058 | h | Ajudante de carpinteiro. (mão de obra) | 1.499 | 608.71 | 912.46 |
| mo113 | h | Operário não qualificado construção. (mão de obra) | 1.499 | 581.64 | 871.88 |
| % | % | Custos directos complementares | 2 % | 2020.27 | 40.41 |
|  |  | Custos directos |  |  | 2060.68 |
