# Tubo de polietileno

- Propriedade do ficheiro: CYPE INGENIEROS, S.A.
- Formato: FIEBDC-3/2002
- Âmbito geográfico: Angola
- Moeda: AOA
- Custos indirectos: 3.00 %
- IVA: 18.00 %

## I Instalações

### IU Urbanas

#### IUA Redes de água potável

**IUA020** m Tubo de polietileno.
Tubo de polietileno PE 100, de cor preto com bandas de cor azul, de 32 mm de diâmetro exterior e 2 mm de espessura, SDR17, PN=10 atm.
Critérios considerados na determinação do preço da unidade de obra: O preço inclui os equipamentos e a maquinaria necessários para o deslocamento e a colocação em obra dos elementos.
Inclui: Marcação do traçado da tubagem. Descida e colocação dos tubos no fundo da vala. Montagem, ligação e verificação do seu correcto funcionamento.
Critério de medição de projecto: Comprimento medido segundo documentação gráfica de Projecto.
Critério de medição de obra: Medir-se-á o comprimento realmente executado segundo especificações de Projecto.

| Código | Un | Descrição | Rendimento | Preço | Importância |
|---|---|---|---|---|---|
| mt37tpa020bca | m | Tubo de polietileno PE 100, de cor preto com bandas de cor azul, de 32 mm de diâmetro exterior e 2 mm de espessura, SDR17, PN=10 atm, segundo NP EN 12201-2. (material) | 1.000 | 1395.35 | 1395.35 |
| mo008 | h | Oficial de 1ª canalizador. (mão de obra) | 0.043 | 1057.30 | 45.46 |
| mo107 | h | Ajudante de canalizador. (mão de obra) | 0.043 | 603.82 | 25.96 |
| % | % | Custos directos complementares | 2 % | 1466.77 | 29.34 |
|  |  | Custos directos |  |  | 1496.11 |
