# Aspersor

- Propriedade do ficheiro: CYPE INGENIEROS, S.A.
- Formato: FIEBDC-3/2002
- Âmbito geográfico: Angola
- Moeda: AOA
- Custos indirectos: 3.00 %
- IVA: 18.00 %

## I Instalações

### IU Urbanas

#### IUR Redes de rega

**IUR060** Ud Aspersor.
Aspersor aéreo de rotação por impacto, de alumínio, com arco ajustável, raio de 5 a 62 m regulável, ligação de 3/4" de diâmetro, com tubo de aço galvanizado. Inclusive acessórios de ligação à tubagem de abastecimento e distribuição. Totalmente montado, ligado e testado.
Inclui: Instalação no terreno e ligação hidráulica à tubagem de abastecimento e distribuição. Limpeza hidráulica da unidade. Ajuste do caudal de água.
Critério de medição de projecto: Número de unidades previstas, segundo documentação gráfica de Projecto.
Critério de medição de obra: Medir-se-á o número de unidades realmente executadas segundo especificações de Projecto.

| Código | Un | Descrição | Rendimento | Preço | Importância |
|---|---|---|---|---|---|
| mt48asp015a | Ud | Aspersor aéreo de rotação por impacto, de alumínio, com arco ajustável, raio de 5 a 62 m regulável, ligação de 3/4" de diâmetro, intervalo de pressões recomendado de 2 a 7 bar. (material) | 1.000 | 1250.84 | 1250.84 |
| mt37tpj023db | Ud | Abraçadeira de tomada de PP com dois parafusos, para tubo de 40 mm de diâmetro exterior, com tomada para ligação roscada de 3/4" de diâmetro, PN=16 atm, com juntas elásticas de EPDM, segundo NP EN ISO 15874-3. (material) | 1.000 | 3773.71 | 3773.71 |
| mt48wwg210b | Ud | Tubo de aço galvanizado, de 1 m de comprimento, ligação de 3/4" de diâmetro. (material) | 1.000 | 1242.80 | 1242.80 |
| mo008 | h | Oficial de 1ª canalizador. (mão de obra) | 0.289 | 1057.30 | 305.56 |
| mo107 | h | Ajudante de canalizador. (mão de obra) | 0.289 | 603.82 | 174.50 |
| % | % | Custos directos complementares | 2 % | 6747.41 | 134.95 |
|  |  | Custos directos |  |  | 6882.36 |
