# Espalhamento, perfilamento e refinamento de terras

- Propriedade do ficheiro: CYPE Ingenieros S.A.
- Formato: FIEBDC-3/2016
- Programa: Gerador de preços para construção civil. CYPE Ingenieros, S.A.
- Data: 18/04/2024
- Âmbito geográfico: Angola
- Moeda: AOA
- Custos indirectos: 3 %
- IVA: 18 %

## A Acondicionamento do terreno

### AC Movimento de terras em obra civil

#### ACP Perfilamentos, refinamentos e nivelamentos

**ACP040** m² Espalhamento, perfilamento e refinamento de terras.
Espalhamento e perfilamento de terras com meios mecânicos e refinamento com meios manuais.
Inclui: Preparação da zona de trabalho. Localização dos pontos topográficos. Execução do espalhamento, do perfilamento e do refinamento.
Critério de medição de projecto: Superfície medida segundo documentação gráfica de Projecto.
Critério de medição de obra: Medir-se-á a superfície realmente executada segundo especificações de Projecto.

| Código | Un | Descrição | Rendimento | Preço | Importância |
|---|---|---|---|---|---|
| mq01pan010a | h | Pá carregadora sobre pneus de 120 kW/1,9 m³. (equipamento) | 0.011 | 11790.65 | 129.697 |
| mo087 | h | Ajudante de construção de obra civil. (mão de obra) | 0.043 | 604.97 | 26.014 |
| % | % | Custos directos complementares | 2 % | 155.711 | 3.114 |
|  |  | Custos directos |  |  | 158.825 |

Resíduos:
- escavação: ruo170504 Solos e rochas não abrangidos em 17 05 03. (componente de resíduo); rendimento 35.95 kg; Código LER 17 05 04; Massa do elemento 1 kg; Volume 0.000625 m3
