# Câmara de inspecção pré-fabricada de PVC corrugado

- Propriedade do ficheiro: CYPE Ingenieros S.A.
- Formato: FIEBDC-3/2016
- Programa: Gerador de preços para construção civil. CYPE Ingenieros, S.A.
- Data: 18/04/2024
- Âmbito geográfico: Angola
- Moeda: AOA
- Custos indirectos: 3 %
- IVA: 18 %

## I Instalações

### IU Urbanas

#### IUS Redes de drenagem

**IUS065** Ud Câmara de inspecção pré-fabricada de PVC corrugado.
Formação de câmara de inspecção com escada de diâmetro nominal 1000 mm e altura nominal 3 m, para colector de 160 mm de diâmetro, totalmente estanque segundo EN 476, composto por corpo de PVC de parede dupla, a exterior corrugada e a interior lisa, cor telha RAL 8023, rigidez anelar nominal 8 kN/m², com os degraus instalados, cego (sem furos pré-fabricados, de modo que os ramais de ligação e entroncamentos do colector sejam perfurados e fabricados in situ), e cone redutor de polietileno de alta densidade, de 600 mm de diâmetro nominal na boca, para colocar sobre o corpo da câmara, sobre base de 30 cm de espessura de betão armado C35/45 (XC4(P) + XA2(P); D25; S2; Cl 0,2), encastre do corpo do colector 10 cm na referida base, ligeiramente armada com malha electrossoldada AR82 100x300 mm de aço A500 EL, e laje em torno da boca do cone de 150x150 cm e 20 cm de espessura de betão simples C30/37 (X0(P); D25; S2; Cl 0,4); com fecho de tampa circular com bloqueio e aro de ferro fundido classe D-400 segundo NP EN 124, instalada em faixas de rodagem, incluindo vias pedonais, ou zonas de estacionamento para todo o tipo de veículos.
Critérios considerados na determinação do preço da unidade de obra: O preço inclui os equipamentos e a maquinaria necessários para o deslocamento e a colocação em obra dos elementos, mas não inclui a escavação nem o enchimento do tardoz.
Inclui: Marcação. Colocação da malha electrossoldada para a base. Betonagem e compactação do betão na execução da base. Montagem. Execução de furos para a ligação dos colectores à câmara de inspecção. Ligação dos colectores ao poço. Betonagem e compactação do betão para formação da laje em torno da boca do cone. Colocação de aro, tampa amovível e acessórios. Verificação do seu correcto funcionamento.
Critério de medição de projecto: Número de unidades previstas, segundo documentação gráfica de Projecto.
Critério de medição de obra: Medir-se-á o número de unidades realmente executadas segundo especificações de Projecto.

| Código | Un | Descrição | Rendimento | Preço | Importância |
|---|---|---|---|---|---|
| mt10haf020fElla | m³ | Betão C35/45 (XC4(P) + XA2(P); D25; S2; Cl 0,2), fabricado em central, segundo NP EN 206. (material) | 0.53 | 28183.75 | 14937.388 |
| mt07ame020llc | m² | Malha electrossoldada AR82 100x300 mm, com arames longitudinais de 8,2 mm de diâmetro e arames transversais de 6,5 mm de diâmetro, aço A500 EL. (material) | 1.767 | 1735.97 | 3067.459 |
| mt11ade040ad | Ud | Câmara de inspecção com escada de diâmetro nominal 1000 mm e altura nominal 3 m, para colector de 160 mm de diâmetro, totalmente estanque segundo EN 476, composto por corpo de PVC de parede dupla, a exterior corrugada e a interior lisa, cor telha RAL 8023, rigidez anelar nominal 8 kN/m², com os degraus instalados, cego (sem furos pré-fabricados, de modo que os ramais de ligação e entroncamentos do colector sejam perfurados e fabricados in situ), e cone redutor de polietileno de alta densidade, de 600 mm de diâmetro nominal na boca, para colocar sobre o corpo da câmara. (material) | 1 | 1345226.29 | 1345226.290 |
| mt10hmf020va | m³ | Betão simples C30/37 (X0(P); D25; S2; Cl 0,4), fabricado em central, segundo NP EN 206. (material) | 0.293 | 26841.67 | 7864.609 |
| mt46tpr010q | Ud | Tampa circular com bloqueio através de trincos e aro de ferro fundido dúctil de 850 mm de diâmetro exterior e 100 mm de altura, passagem livre de 600 mm, para câmara, classe D-400 segundo NP EN 124. Tampa revestida com tinta betuminosa e aro provido de junta de insonorização de polietileno e dispositivo anti-roubo. (material) | 1 | 19749.96 | 19749.960 |
| mq04cag010a | h | Camião com grua de carga máxima 6 t. (equipamento) | 0.264 | 14492.86 | 3826.115 |
| mo041 | h | Oficial de 1ª construção de obra civil. (mão de obra) | 2.692 | 1028.94 | 2769.906 |
| mo087 | h | Ajudante de construção de obra civil. (mão de obra) | 2.836 | 604.97 | 1715.695 |
| % | % | Custos directos complementares | 2 % | 1399157.422 | 27983.148 |
|  |  | Custos directos |  |  | 1427140.570 |

Resíduos:
- colocação: mt07ame020llc; factor de resíduo 0.00825637
- colocação: mt11ade040ad; factor de resíduo 0.0165

## Recursos

**mt10haf020fElla** m³ Betão C35/45 (XC4(P) + XA2(P); D25; S2; Cl 0,2), fabricado em central, segundo NP EN 206
Dados técnicos: Custo energético 2208.000 MJ; Emissão de CO2 253.000 kg; Código LER 17 01 01; Massa do elemento 2300 kg; Volume 1.533333 m3

**mt07ame020llc** m² Malha electrossoldada AR82 100x300 mm
Dados técnicos: Custo energético 49.347 MJ; Emissão de CO2 2.560 kg; Código LER 17 04 05; Massa do elemento 5.02 kg; Volume 0.00239 m3

**mt11ade040ad** Ud Câmara de inspecção com escada de diâmetro nominal 1000 mm e altura nominal 3 m
Dados técnicos: Custo energético 21216.743 MJ; Emissão de CO2 1053.426 kg; Código LER 17 02 03; Massa do elemento 219 kg; Volume 0.365 m3
Resíduos:
- embalagem: re150101 Embalagens de papel e cartão. (componente de resíduo); rendimento 0.042 kg; Código LER 15 01 01; Massa do elemento 1 kg; Volume 0.001333 m3

**mt10hmf020va** m³ Betão simples C30/37 (X0(P); D25; S2; Cl 0,4), fabricado em central, segundo NP EN 206
Dados técnicos: Custo energético 2208.000 MJ; Emissão de CO2 253.000 kg; Código LER 17 01 01; Massa do elemento 2300 kg; Volume 1.533333 m3

**mt46tpr010q** Ud Tampa circular com bloqueio através de trincos e aro de ferro fundido dúctil de 850 mm de diâmetro exterior e 100 mm de
Dados técnicos: Custo energético 1381.150 MJ; Emissão de CO2 86.132 kg
Resíduos:
- embalagem: re150101 Embalagens de papel e cartão; rendimento 0.074 kg
