# Caixa pré-fabricada de betão, para a rede de telecomunicações

- Propriedade do ficheiro: CYPE Ingenieros S.A.
- Formato: FIEBDC-3/2016
- Programa: Gerador de preços para construção civil. CYPE Ingenieros, S.A.
- Data: 18/04/2024
- Âmbito geográfico: Angola
- Moeda: AOA
- Custos indirectos: 3 %
- IVA: 18 %

## I Instalações

### IU Urbanas

#### IUT Redes de telecomunicações

**IUT010** Ud Caixa pré-fabricada de betão, para a rede de telecomunicações.
Caixa de betão armado, de 1090x900 mm de dimensões interiores, 1290x1090x1000 mm de dimensões exteriores, com tampa de betão classe B-125, para a rede de telecomunicações, colocada sobre base de betão simples C20/25 (X0(P); D25; S2; Cl 1,0) de 10 cm de espessura. Inclusive betonagem e compactação do betão para a execução da base, ligações com as condutas e remates. Totalmente montada, sem incluir a escavação nem o enchimento perimetral posterior.
Inclui: Marcação da caixa. Eliminação das terras soltas do fundo da escavação. Betonagem e compactação do betão na execução da base. Colocação da caixa. Ligações de tubos da canalização. Colocação de acessórios.
Critério de medição de projecto: Número de unidades previstas, segundo documentação gráfica de Projecto.
Critério de medição de obra: Medir-se-á o número de unidades realmente executadas segundo especificações de Projecto.

| Código | Un | Descrição | Rendimento | Preço | Importância |
|---|---|---|---|---|---|
| mt10hmf020ra | m³ | Betão simples C20/25 (X0(P); D25; S2; Cl 1,0), fabricado em central, segundo NP EN 206. (material) | 0.141 | 24604.87 | 3469.287 |
| mt40iar100J | Ud | Caixa de betão armado, de 1090x900 mm de dimensões interiores, 1290x1090x1000 mm de dimensões exteriores, com tampa de betão classe B-125 segundo NP EN 124. (material) | 1 | 915138.02 | 915138.020 |
| mq04cag010a | h | Camião com grua de carga máxima 6 t. (equipamento) | 0.22 | 14492.86 | 3188.429 |
| mo041 | h | Oficial de 1ª construção de obra civil. (mão de obra) | 1.01 | 1028.94 | 1039.229 |
| mo087 | h | Ajudante de construção de obra civil. (mão de obra) | 1.01 | 604.97 | 611.020 |
| % | % | Custos directos complementares | 2 % | 923445.985 | 18468.920 |
|  |  | Custos directos |  |  | 941914.905 |

Resíduos:
- colocação: mt10hmf020ra Betão simples C20/25 (X0(P); D25; S2; Cl 1,0), fabricado em central, segundo NP EN 206; factor de resíduo 0.00105925

## Recursos

**mt10hmf020ra** m³ Betão simples C20/25 (X0(P); D25; S2; Cl 1,0), fabricado em central, segundo NP EN 206
Dados técnicos: Custo energético 1840.000 MJ; Emissão de CO2 230.000 kg; Código LER 17 01 01; Massa do elemento 2300 kg; Volume 1.533333 m3
