# Protector contra roedores

- Propriedade do ficheiro: CYPE Ingenieros S.A.
- Formato: FIEBDC-3/2016
- Programa: Gerador de preços para construção civil. CYPE Ingenieros, S.A.
- Data: 18/04/2024
- Âmbito geográfico: Angola
- Moeda: AOA
- Custos indirectos: 3 %
- IVA: 18 %

## J Jardins

### JD Sistemas de drenagem, fixação e protecção

#### JDP Protectores

**JDP020** m Protector contra roedores.
Protector contra roedores, composto por rede de dissuasão de polietileno reciclável de 40 cm de altura, com resistência aos raios UV, de 0,8x0,8 cm de vão de malha, fixada através de abraçadeiras de plástico a dois tutores de bambu de 4 a 6 mm de diâmetro.
Inclui: Marcação e cravação dos tutores. Alinhamento dos tutores e fixação da rede aos mesmos com abraçadeiras de plástico.
Critério de medição de projecto: Número de unidades previstas, segundo documentação gráfica de Projecto.
Critério de medição de obra: Medir-se-á o número de unidades realmente executadas segundo especificações de Projecto.

| Código | Un | Descrição | Rendimento | Preço | Importância |
|---|---|---|---|---|---|
| mt48ppp010a | m | Rede de dissuasão contra roedores, de polietileno reciclável de 40 cm de altura, com resistência aos raios UV, de 0,8x0,8 cm de vão de malha. Inclusive abraçadeiras para a fixação às estacas. (material) | 1 | 116.93 | 116.930 |
| mt48tut025 | Ud | Estaca de cana de bambu de 4 a 6 mm de diâmetro e 100 cm de comprimento. (material) | 2 | 157.86 | 315.720 |
| mo086 | h | Ajudante de jardineiro. (mão de obra) | 0.173 | 604.97 | 104.660 |
| % | % | Custos directos complementares | 2 % | 537.310 | 10.746 |
|  |  | Custos directos |  |  | 548.056 |

Resíduos:
- colocação: mt48tut025 Estaca de cana de bambu de 4 a 6 mm de diâmetro e 100 cm de comprimento; factor de resíduo 0.0015

## Recursos

**mt48tut025** Ud Estaca de cana de bambu de 4 a 6 mm de diâmetro e 100 cm de comprimento
Dados técnicos: Custo energético -15.829 MJ; Emissão de CO2 -1.565 kg; Código LER 17 02 01; Massa do elemento 0.96 kg; Volume 0.000873 m3
Resíduos:
- embalagem: re170203 Plástico. (componente de resíduo); rendimento 0.002 kg; Código LER 17 02 03; Massa do elemento 1 kg; Volume 0.001667 m3
