# Comutador encastrado, anti-vandalismo

- Propriedade do ficheiro: CYPE INGENIEROS, S.A.
- Formato: FIEBDC-3/2002
- Âmbito geográfico: Angola
- Moeda: AOA
- Custos indirectos: 3.00 %
- IVA: 18.00 %

## I Instalações

### IE Eléctricas

#### IEM Mecanismos

**IEM032** Ud Comutador encastrado, anti-vandalismo.
Comutador anti-vandalismo, com graus de protecção IP40 e IK07, gama média, intensidade atribuída 10 AX, tensão atribuída 250 V, com tecla simples, de cor branca e espelho para um elemento, de cor. Instalação encastrada.
Critérios considerados na determinação do preço da unidade de obra: O preço não inclui a caixa para mecanismo encastrado.
Inclui: Montagem, ligação e verificação do seu correcto funcionamento.
Critério de medição de projecto: Número de unidades previstas, segundo documentação gráfica de Projecto.
Critério de medição de obra: Medir-se-á o número de unidades realmente executadas segundo especificações de Projecto.

| Código | Un | Descrição | Rendimento | Preço | Importância |
|---|---|---|---|---|---|
| mt33gmg230a | Ud | Comutador anti-vandalismo, com graus de protecção IP40 e IK07, segundo IEC 60439, para encastrar, gama média, intensidade atribuída 10 AX, tensão atribuída 250 V, segundo EN 60669. (material) | 1.000 | 4682.54 | 4682.54 |
| mt33gmg165a | Ud | Tecla simples anti-vandalismo, com graus de protecção IP40 e IK07, segundo IEC 60439, para interruptor/comutador, gama média, de cor branca. (material) | 1.000 | 4301.95 | 4301.95 |
| mt33gmg960b | Ud | Espelho anti-vandalismo, com graus de protecção IP40 e IK07, segundo IEC 60439, para um elemento, gama média, de cor. (material) | 1.000 | 9307.42 | 9307.42 |
| mo003 | h | Oficial de 1ª electricista. (mão de obra) | 0.262 | 1057.30 | 277.01 |
| % | % | Custos directos complementares | 2 % | 18568.92 | 371.38 |
|  |  | Custos directos |  |  | 18940.30 |
