# Caixa de correio individual para exterior

- Propriedade do ficheiro: CYPE INGENIEROS, S.A.
- Formato: FIEBDC-3/2002
- Âmbito geográfico: Angola
- Moeda: AOA
- Custos indirectos: 3.00 %
- IVA: 18.00 %

## S Equipamentos fixos e sinalização

### SZ Zonas comuns

#### SZB Hall

**SZB015** Ud Caixa de correio individual para exterior.
Caixa de correio exterior, corpo e porta de aço galvanizado acabamento natural, com abertura para baixo, de 160x475x225 mm, sobre suporte. Inclusive fechadura e chaves.
Inclui: Marcação. Colocação do suporte vertical. Colocação e fixação sobre o suporte.
Critério de medição de projecto: Número de unidades previstas, segundo documentação gráfica de Projecto.
Critério de medição de obra: Medir-se-á o número de unidades realmente colocadas segundo especificações de Projecto.

| Código | Un | Descrição | Rendimento | Preço | Importância |
|---|---|---|---|---|---|
| mt45btv420g | Ud | Caixa de correio exterior, corpo e porta de aço galvanizado acabamento natural, com abertura para baixo, de 160x475x225 mm, com fechadura e chaves. (material) | 1.000 | 43826.77 | 43826.77 |
| mt45btv421 | Ud | Suporte vertical de aço para caixa de correio exterior, de 152,4 cm de altura. (material) | 1.000 | 21336.71 | 21336.71 |
| op00ato010 |  | Aparafusadora. | 1.000 | 0.00 | 0.00 |
| mo080 | h | Ajudante de montador. (mão de obra) | 0.131 | 604.97 | 79.25 |
| % | % | Custos directos complementares | 2 % | 65242.73 | 1304.85 |
|  |  | Custos directos |  |  | 66547.58 |
