# Aço enformado em frio, em substrutura suporte para a sustentação do revestimento exterior de fachada ligeira

- Propriedade do ficheiro: CYPE INGENIEROS, S.A.
- Formato: FIEBDC-3/2002
- Âmbito geográfico: Angola
- Moeda: AOA
- Custos indirectos: 3.00 %
- IVA: 18.00 %

## F Fachadas, divisões e protecções

### FL Fachadas ligeiras

#### FLJ Substrutura suporte

**FLJ010** kg Aço enformado em frio, em substrutura suporte para a sustentação do revestimento exterior de fachada ligeira.
Aço enformado em frio, galvanizado, tipo DX52D+Z275MA, em substrutura suporte de estrutura leve de perfis, das séries omega, L, U, C ou Z, para a sustentação do revestimento exterior de fachada ligeira; com rebites para a união dos perfis entre si e ancoragens mecânicas para a sua fixação.
Inclui: Marcação. Disposição, nivelação e montagem da subestrutura suporte.
Critério de medição de projecto: Peso nominal medido segundo documentação gráfica de Projecto.
Critério de medição de obra: Determinar-se-á, a partir do peso obtido em balança oficial das unidades chegadas à obra, o peso das unidades realmente executadas segundo especificações de Projecto.

| Código | Un | Descrição | Rendimento | Preço | Importância |
|---|---|---|---|---|---|
| mt07ali050a | kg | Aço enformado em frio, galvanizado, tipo DX52D+Z275MA, em substrutura suporte de estrutura leve de perfis, das séries omega, L, U, C ou Z, para a sustentação do revestimento exterior de fachada ligeira; com rebites para a união dos perfis entre si e ancoragens mecânicas para a sua fixação. (material) | 1.000 | 692.24 | 692.24 |
| op00cor020 |  | Cortadora manual de metal, de disco. | 1.000 | 0.00 | 0.00 |
| op00ato010 |  | Aparafusadora. | 1.000 | 0.00 | 0.00 |
| op00tal010 |  | Berbequim. | 1.000 | 0.00 | 0.00 |
| mo047 | h | Oficial de 1ª montador de estruturas metálicas. (mão de obra) | 0.019 | 1070.79 | 20.35 |
| mo094 | h | Ajudante de montador de estruturas metálicas. (mão de obra) | 0.019 | 629.14 | 11.95 |
| % | % | Custos directos complementares | 2 % | 724.54 | 14.49 |
|  |  | Custos directos |  |  | 739.03 |
