# Grelha anti-vandalismo para luminária de emergência

- Propriedade do ficheiro: CYPE INGENIEROS, S.A.
- Formato: FIEBDC-3/2002
- Âmbito geográfico: Angola
- Moeda: AOA
- Custos indirectos: 3.00 %
- IVA: 18.00 %

## I Instalações

### IO Contra incêndios

#### IOA Iluminação de emergência

**IOA025** Ud Grelha anti-vandalismo para luminária de emergência.
Grelha anti-vandalismo de aço, de 435x200x140 mm, para luminária de emergência. Inclusive elementos de fixação.
Inclui: Fixação e nivelação.
Critério de medição de projecto: Número de unidades previstas, segundo documentação gráfica de Projecto.
Critério de medição de obra: Medir-se-á o número de unidades realmente executadas segundo especificações de Projecto.

| Código | Un | Descrição | Rendimento | Preço | Importância |
|---|---|---|---|---|---|
| mt34aem050a | Ud | Grelha anti-vandalismo de aço, de 435x200x140 mm, para luminária de emergência. Inclusive elementos de fixação. (material) | 1.000 | 47651.08 | 47651.08 |
| op00ato010 |  | Aparafusadora. | 1.000 | 0.00 | 0.00 |
| op00mar010 |  | Martelo. | 1.000 | 0.00 | 0.00 |
| op00tal010 |  | Berbequim. | 1.000 | 0.00 | 0.00 |
| mo003 | h | Oficial de 1ª electricista. (mão de obra) | 0.141 | 1132.39 | 159.67 |
| mo102 | h | Ajudante de electricista. (mão de obra) | 0.141 | 646.62 | 91.17 |
| % | % | Custos directos complementares | 2 % | 47901.92 | 958.04 |
|  |  | Custos directos |  |  | 48859.96 |
