# Admissão de ar exterior

- Propriedade do ficheiro: CYPE INGENIEROS, S.A.
- Formato: FIEBDC-3/2002
- Âmbito geográfico: Angola
- Moeda: AOA
- Custos indirectos: 3.00 %
- IVA: 18.00 %

## I Instalações

### IV Ventilação

#### IVU Ventilação geotérmica: poços canadianos

**IVU010** Ud Admissão de ar exterior.
Admissão de ar exterior, de aço inoxidável, de 260 mm de diâmetro e 1280 mm de altura, com ligação para conduta de 200 mm de diâmetro, filtro ISO Coarse 65% (G4), filtro de malha e grelha.
Inclui: Colocação e fixação. Ligação.
Critério de medição de projecto: Número de unidades previstas, segundo documentação gráfica de Projecto.
Critério de medição de obra: Medir-se-á o número de unidades realmente executadas segundo especificações de Projecto.

| Código | Un | Descrição | Rendimento | Preço | Importância |
|---|---|---|---|---|---|
| mt42vgg012a | Ud | Admissão de ar exterior, de aço inoxidável, de 260 mm de diâmetro e 1280 mm de altura, com ligação para conduta de 200 mm de diâmetro, filtro ISO Coarse 65% (G4), filtro de malha e grelha. (material) | 1.000 | 1211003.00 | 1211003.00 |
| mo011 | h | Oficial de 1ª montador. (mão de obra) | 0.425 | 1057.30 | 449.35 |
| mo080 | h | Ajudante de montador. (mão de obra) | 0.425 | 604.97 | 257.11 |
| % | % | Custos directos complementares | 2 % | 1211709.46 | 24234.19 |
|  |  | Custos directos |  |  | 1235943.65 |
