# Doseador mural de sabão líquido

- Propriedade do ficheiro: CYPE INGENIEROS, S.A.
- Formato: FIEBDC-3/2002
- Âmbito geográfico: Angola
- Moeda: AOA
- Custos indirectos: 3.00 %
- IVA: 18.00 %

## S Equipamentos fixos e sinalização

### SM Casas de banho

#### SMD Doseadores de sabão

**SMD010** Ud Doseador mural de sabão líquido.
Doseador de sabão líquido manual com disposição mural, de 1 l de capacidade, carcaça de aço inoxidável AISI 304, acabamento acetinado, de 120x210x70 mm.
Inclui: Marcação. Colocação e fixação.
Critério de medição de projecto: Número de unidades previstas, segundo documentação gráfica de Projecto.
Critério de medição de obra: Medir-se-á o número de unidades realmente colocadas segundo especificações de Projecto.

| Código | Un | Descrição | Rendimento | Preço | Importância |
|---|---|---|---|---|---|
| mt31abp020dja | Ud | Doseador de sabão líquido manual com disposição mural, de 1 l de capacidade, carcaça de aço inoxidável AISI 304, acabamento acetinado, de 120x210x70 mm. (material) | 1.000 | 65740.16 | 65740.16 |
| op00ato010 |  | Aparafusadora. | 1.000 | 0.00 | 0.00 |
| op00tal010 |  | Berbequim. | 1.000 | 0.00 | 0.00 |
| mo107 | h | Ajudante de canalizador. (mão de obra) | 0.297 | 603.82 | 179.33 |
| % | % | Custos directos complementares | 2 % | 65919.49 | 1318.39 |
|  |  | Custos directos |  |  | 67237.88 |
