# Aluguer de estabilizador exterior de fachada

- Propriedade do ficheiro: CYPE Ingenieros S.A.
- Formato: FIEBDC-3/2016
- Programa: Gerador de preços para construção civil. CYPE Ingenieros, S.A.
- Data: 17/04/2024
- Âmbito geográfico: Angola
- Moeda: AOA
- Custos indirectos: 3 %
- IVA: 18 %

## 0 Trabalhos prévios

### 0F Estabilizadores de fachada

#### 0FE Exteriores

**0FE010** Ud Aluguer de estabilizador exterior de fachada.
Aluguer, durante 15 dias naturais, de estabilizador exterior de fachada, até 6 m de altura, formado por um sistema de vigas aligeiradas ancoradas a contrapesos de betão; para o escoramento de fachada de 250 m². Incluindo conexões, diagonais e outros elementos de contraventamento.
Critérios considerados na determinação do preço da unidade de obra: O preço não inclui os contrapesos de betão.
Inclui: Revisão periódica para garantir a sua estabilidade e condições de segurança.
Critério de medição de projecto: Número de unidades previstas, segundo documentação gráfica de Projecto.
Critério de medição de obra: Amortização em forma de aluguer diário, segundo as condições definidas no contrato subscrito com a empresa fornecedora, considerando um mínimo de 250 m² de fachada e 15 dias naturais.

| Código | Un | Descrição | Rendimento | Preço | Importância |
|---|---|---|---|---|---|
| mq13est010a | Ud | Aluguer diário de m² de estabilizador exterior de fachada, de até 6 m de altura, constituído por um sistema de vigas aligeiradas ancoradas a contrapesos de betão (não incluídos neste preço); para escoramento da fachada. (equipamento) | 4347 | 47.84 | 207960.480 |
| % | % | Custos directos complementares | 2 % | 207960.480 | 4159.210 |
|  |  | Custos directos |  |  | 212119.690 |
