# Desmontagem de revestimento exterior de fachada ventilada

- Propriedade do ficheiro: CYPE Ingenieros S.A.
- Formato: FIEBDC-3/2016
- Programa: Gerador de preços para construção civil. CYPE Ingenieros, S.A.
- Data: 17/04/2024
- Âmbito geográfico: Angola
- Moeda: AOA
- Custos indirectos: 3 %
- IVA: 18 %

## D Demolições

### DF Fachadas

#### DFA Ventiladas

**DFA010** m² Desmontagem de revestimento exterior de fachada ventilada.
Desmontagem de revestimento exterior de fachada ventilada, cerâmico, com meios manuais, e carga manual para camião ou contentor.
Critérios considerados na determinação do preço da unidade de obra: O preço não inclui a desmontagem da subestrutura suporte.
Inclui: Desmontagem do elemento. Remoção e armazenamento do material desmontado. Limpeza dos restos da obra. Carga manual do material desmontado e restos da obra para camião ou contentor.
Critério de medição de projecto: Superfície medida segundo documentação gráfica de Projecto.
Critério de medição de obra: Será medida a superfície realmente desmontada segundo especificações de Projecto.

| Código | Un | Descrição | Rendimento | Preço | Importância |
|---|---|---|---|---|---|
| mo011 | h | Oficial de 1ª montador. (mão de obra) | 1.328 | 1057.3 | 1404.094 |
| mo080 | h | Ajudante de montador. (mão de obra) | 1.328 | 604.97 | 803.400 |
| % | % | Custos directos complementares | 2 % | 2207.494 | 44.150 |
|  |  | Custos directos |  |  | 2251.644 |

Resíduos:
- demolição: ruo170103 Ladrilhos, telhas e materiais cerâmicos. (componente de resíduo); rendimento 69 kg; Código LER 17 01 03; Massa do elemento 1 kg; Volume 0.0008 m3
