# Desmontagem de grupo de bombagem de água contra incêndios

- Propriedade do ficheiro: CYPE Ingenieros S.A.
- Formato: FIEBDC-3/2016
- Programa: Gerador de preços para construção civil. CYPE Ingenieros, S.A.
- Data: 17/04/2024
- Âmbito geográfico: Angola
- Moeda: AOA
- Custos indirectos: 3 %
- IVA: 18 %

## D Demolições

### DI Instalações

#### DIO Contra incêndios

**DIO101** Ud Desmontagem de grupo de bombagem de água contra incêndios.
Desmontagem de grupo de bombagem de água contra incêndios de até 100 kg de peso, com meios manuais e mecânicos, e recuperação de material para localização posterior em outro local, sendo a ordem de execução do processo inversa à da sua instalação, sem deteriorar os elementos construtivos aos quais possa estar fixado, e carga manual e mecânica para camião ou contentor.
Critérios considerados na determinação do preço da unidade de obra: O preço inclui o desmontagem dos acessórios e dos elementos de fixação.
Inclui: Desmontagem do elemento. Obturação das tubagens ligadas ao elemento. Classificação e etiquetagem. Armazenamento dos materiais a reutilizar. Carga manual e mecânica do material a reutilizar para camião. Remoção e acumulação dos restos de obra. Limpeza dos restos da obra. Carga manual e mecânica dos restos de obra para camião ou contentor.
Critério de medição de projecto: Número de unidades previstas, segundo documentação gráfica de Projecto.
Critério de medição de obra: Será medido o número de unidades realmente desmontadas segundo especificações de Projecto.

| Código | Un | Descrição | Rendimento | Preço | Importância |
|---|---|---|---|---|---|
| mq04cag010a | h | Camião com grua de carga máxima 6 t. (equipamento) | 1.159 | 14565.29 | 16881.171 |
| mo008 | h | Oficial de 1ª canalizador. (mão de obra) | 0.481 | 1057.3 | 508.561 |
| mo107 | h | Ajudante de canalizador. (mão de obra) | 3.205 | 603.82 | 1935.243 |
| % | % | Custos directos complementares | 2 % | 19324.975 | 386.500 |
|  |  | Custos directos |  |  | 19711.475 |
