# Climatizador evaporativo

- Propriedade do ficheiro: CYPE Ingenieros S.A.
- Formato: FIEBDC-3/2016
- Programa: Gerador de preços para construção civil. CYPE Ingenieros, S.A.
- Data: 17/04/2024
- Âmbito geográfico: Angola
- Moeda: AOA
- Custos indirectos: 3 %
- IVA: 18 %

## I Instalações

### IC Aquecimento, arrefecimento, climatização e A.Q.S.

#### ICP Bioclimatização

**ICP010** Ud Climatizador evaporativo.
Climatizador evaporativo industrial, caudal de ar nominal 30000 m³/h, ventilador axial com alimentação trifásica a 400 V, de 2 velocidades, saída de ar inferior, potência frigorífica 29900 W, pressão sonora 80 dBA, consumo eléctrico 3000 W, dimensões 1250x1250x1310 mm, carcaça de plástico, pré-filtros, painéis filtrantes húmidos, distribuidor de água aos painéis, sistema de gestão de água (bomba, sistema de drenagem automático e sistema de detecção de água), depósito de água de 55 litros, sistema de ozonamento, sistema de fecho de conduta automático (quando a unidade não está em funcionamento), conectores eléctricos de tipo rápido, comando digital de controlo, de parede, com controlo da humidade e da temperatura através de 3 programas configuráveis, programação diária e semanal até 8 eventos e sensor externo de temperatura e humidade, para ligação, pela sua saída de ar inferior, à conduta de ventilação (não incluída neste preço). Totalmente montado, ligado e colocado em funcionamento pela empresa instaladora para a verificação do seu correcto funcionamento.
Inclui: Implantação da unidade. Instalação da unidade. Ligação do equipamento à rede eléctrica. Ligação do equipamento à rede de abastecimento de água. Colocação em funcionamento.
Critério de medição de projecto: Número de unidades previstas, segundo documentação gráfica de Projecto.
Critério de medição de obra: Medir-se-á o número de unidades realmente executadas segundo especificações de Projecto.

| Código | Un | Descrição | Rendimento | Preço | Importância |
|---|---|---|---|---|---|
| mt42ter005kd | Ud | Climatizador evaporativo industrial, caudal de ar nominal 30000 m³/h, ventilador axial com alimentação trifásica a 400 V, de 2 velocidades, saída de ar inferior, potência frigorífica 29900 W, pressão sonora 80 dBA, consumo eléctrico 3000 W, dimensões 1250x1250x1310 mm, carcaça de plástico, pré-filtros, painéis filtrantes húmidos, distribuidor de água aos painéis, sistema de gestão de água (bomba, sistema de drenagem automático e sistema de detecção de água), depósito de água de 55 litros, sistema de ozonamento, sistema de fecho de conduta automático (quando a unidade não está em funcionamento), conectores eléctricos de tipo rápido, comando digital de controlo, de parede, com controlo da humidade e da temperatura através de 3 programas configuráveis, programação diária e semanal até 8 eventos e sensor externo de temperatura e humidade. (material) | 1 | 5332693.64 | 5332693.640 |
| mo005 | h | Oficial de 1ª instalador de ar condicionado. (mão de obra) | 0.282 | 1057.3 | 298.159 |
| mo104 | h | Ajudante de instalador de ar condicionado. (mão de obra) | 0.282 | 603.82 | 170.277 |
| % | % | Custos directos complementares | 2 % | 5333162.076 | 106663.242 |
|  |  | Custos directos |  |  | 5439825.318 |

## Recursos

**mt42ter005kd** Ud Climatizador evaporativo industrial
Dados técnicos: Custo energético 13434.046 MJ; Emissão de CO2 988.873 kg
Resíduos:
- embalagem: re150101 Embalagens de papel e cartão. (componente de resíduo); rendimento 0.086 kg; Código LER 15 01 01; Massa do elemento 1 kg; Volume 0.001333 m3
