# Tubagem de aço inoxidável, com soldadura longitudinal, para gás

- Propriedade do ficheiro: CYPE Ingenieros S.A.
- Formato: FIEBDC-3/2016
- Programa: Gerador de preços para construção civil. CYPE Ingenieros, S.A.
- Data: 17/04/2024
- Âmbito geográfico: Angola
- Moeda: AOA
- Custos indirectos: 3 %
- IVA: 18 %

## I Instalações

### IH Tubagens para fluidos

#### IHA Tubagens de aço

**IHA610** m Tubagem de aço inoxidável, com soldadura longitudinal, para gás.
Tubagem para gás, formada por tubo de aço inoxidável com soldadura, de 28 mm de diâmetro e 0,8 mm de espessura (28x0,8). Instalação em superfície. Inclusive material auxiliar para montagem e fixação, acessórios e peças especiais.
Inclui: Marcação. Colocação e fixação de tubos, acessórios e peças especiais.
Critério de medição de projecto: Comprimento medido segundo documentação gráfica de Projecto.
Critério de medição de obra: Medir-se-á o comprimento realmente executado segundo especificações de Projecto.

| Código | Un | Descrição | Rendimento | Preço | Importância |
|---|---|---|---|---|---|
| mt08tai400e | Ud | Material auxiliar para montagem e fixação das tubagens de aço inoxidável com soldadura, de 28 mm de diâmetro. (material) | 1 | 42.14 | 42.140 |
| mt08tai010eg | m | Tubo de aço inoxidável com soldadura, de 28 mm de diâmetro e 0,8 mm de espessura (28x0,8), segundo NP EN 10208-1, com o preço incrementado em 30% relativamente a acessórios e peças especiais. (material) | 1 | 1095.65 | 1095.650 |
| mo010 | h | Oficial de 1ª instalador de gás. (mão de obra) | 0.324 | 1057.3 | 342.565 |
| mo109 | h | Ajudante de instalador de gás. (mão de obra) | 0.324 | 603.82 | 195.638 |
| % | % | Custos directos complementares | 2 % | 1675.993 | 33.520 |
|  |  | Custos directos |  |  | 1709.513 |

Resíduos:
- colocação: mt08tai010eg; factor de resíduo 0.035

## Recursos

**mt08tai010eg** m Tubo de aço inoxidável com soldadura
Dados técnicos: Custo energético 28.262 MJ; Emissão de CO2 3.886 kg; Código LER 17 04 05; Massa do elemento 0.556 kg; Volume 0.000265 m3
Resíduos:
- embalagem: re170201 Madeira. (componente de resíduo); rendimento 0.011 kg; Código LER 17 02 01; Massa do elemento 1 kg; Volume 0.000909 m3
- embalagem: re170203 Plástico. (componente de resíduo); rendimento 0.003 kg; Código LER 17 02 03; Massa do elemento 1 kg; Volume 0.001667 m3
