# Caleira oculta em zona intermédia da vertente

- Propriedade do ficheiro: CYPE Ingenieros S.A.
- Formato: FIEBDC-3/2016
- Programa: Gerador de preços para construção civil. CYPE Ingenieros, S.A.
- Data: 17/04/2024
- Âmbito geográfico: Angola
- Moeda: AOA
- Custos indirectos: 3 %
- IVA: 18 %

## I Instalações

### IS Drenagem de águas

#### ISC Caleiras

**ISC020** m Caleira oculta em zona intermédia da vertente.
Formação de caleira oculta situada na zona intermédia da vertente para recolha de águas de cobertura, através de peças pré-formadas de prancha de zinco de 1,60 mm de espessura e 1250 mm de desenvolvimento e rufo de chumbo, com ligações soldadas, fixada com pregos sobre caixa de tijolo cerâmico furado duplo, de 20 cm de espessura, assente com argamassa de cimento, confeccionada em obra, dosificação 1:6 e revestido na sua superfície com uma camada de emulsão asfáltica. Inclusive peças especiais.
Inclui: Limpeza e preparação da superfície. Formação de caixa de alvenaria de tijolo. Aplicação de uma camada de emulsão asfáltica. Montagem. Execução das ligações por soldadura. Ligação e verificação do seu correcto funcionamento.
Critério de medição de projecto: Comprimento medido segundo documentação gráfica de Projecto.
Critério de medição de obra: Medir-se-á o comprimento realmente executado segundo especificações de Projecto.

| Código | Un | Descrição | Rendimento | Preço | Importância |
|---|---|---|---|---|---|
| mt04lpt010c | Ud | Tijolo cerâmico furado duplo, para revestir, 30x20x9 cm, para utilização em alvenaria protegida (peça P), densidade 746 kg/m³, segundo NP EN 771-1. (material) | 29 | 41.79 | 1211.910 |
| mt08aaa010a | m³ | Água. (material) | 0.01 | 279.7 | 2.797 |
| mt01arg005a | t | Areia de pedreira, para argamassa preparada em obra. (material) | 0.078 | 2992.57 | 233.420 |
| mt08cem000l | kg | Cimento cinzento em sacos. (material) | 12 | 18.65 | 223.800 |
| mt13vaz020a | m | Peças pré-formadas de prancha de zinco de 1,6 mm de espessura e 1250 mm de desenvolvimento, para formação de caleira oculta em cobertura inclinada. Inclusive peças especiais. (material) | 1.1 | 23689.53 | 26058.483 |
| mt13vap021a | Ud | Pregos de aço galvanizado de 3 mm de diâmetro e 50 mm de comprimento, com junta estanque de chumbo, para fixação de peças pré-formadas em caleira oculta. (material) | 4 | 107.01 | 428.040 |
| mt13vap010c | m² | Prancha de chumbo laminado de 2 mm de espessura. (material) | 0.7 | 41756.24 | 29229.368 |
| mt14pap100b | kg | Emulsão asfáltica de base aquosa. (material) | 0.2 | 2620.38 | 524.076 |
| mq06hor010 | h | Betoneira eléctrica com uma capacidade de amassadura de 160 l. (equipamento) | 0.039 | 907.3 | 35.385 |
| mq08sol020 | h | Equipamentos e elementos auxiliares para soldadura eléctrica. (equipamento) | 0.116 | 900.47 | 104.455 |
| mo020 | h | Oficial de 1ª construção. (mão de obra) | 0.429 | 1028.94 | 441.415 |
| mo077 | h | Ajudante de construção. (mão de obra) | 0.429 | 604.97 | 259.532 |
| mo113 | h | Operário não qualificado construção. (mão de obra) | 0.763 | 581.64 | 443.791 |
| mo032 | h | Oficial de 1ª aplicador de produtos impermeabilizantes. (mão de obra) | 0.143 | 1028.94 | 147.138 |
| mo070 | h | Ajudante de aplicador de produtos impermeabilizantes. (mão de obra) | 0.143 | 604.97 | 86.511 |
| % | % | Custos directos complementares | 2 % | 59430.121 | 1188.602 |
|  |  | Custos directos |  |  | 60618.723 |

Resíduos:
- colocação: mt04lpt010c; factor de resíduo 0.0516306
- colocação: mt01arg005a Areia de pedreira, para argamassa preparada em obra; factor de resíduo 0.00501329
- colocação: mt08cem000l Cimento cinzento em sacos; factor de resíduo 0.0189
- colocação: mt13vaz020a; factor de resíduo 0.06
- colocação: mt13vap010c Prancha de chumbo laminado de 2 mm de espessura; factor de resíduo 0.0471433
- colocação: mt14pap100b Emulsão asfáltica de base aquosa; factor de resíduo 0.007

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt13vaz020a** m Peças pré-formadas de prancha de zinco de 1,6 mm de espessura e 1250 mm de desenvolvimento
Dados técnicos: Custo energético 662.896 MJ; Emissão de CO2 44.474 kg; Código LER 17 04 07; Massa do elemento 14.4 kg; Volume 0.0096 m3
Resíduos:
- embalagem: re170201 Madeira; rendimento 0.022 kg
- embalagem: re170203 Plástico; rendimento 0.004 kg

**mt13vap010c** m² Prancha de chumbo laminado de 2 mm de espessura
Dados técnicos: Custo energético 1947.568 MJ; Emissão de CO2 27.037 kg; Código LER 17 04 03; Massa do elemento 18.08 kg; Volume 0.012053 m3
Resíduos:
- embalagem: re170203 Plástico; rendimento 0.02 kg

**mt14pap100b** kg Emulsão asfáltica de base aquosa
Dados técnicos: Custo energético 31.940 MJ; Emissão de CO2 0.230 kg; Código LER 17 03 02; Massa do elemento 1 kg; Volume 0.001 m3
