# Abertura de junta em pavimento contínuo de betão, através do corte com disco de diamante

- Propriedade do ficheiro: CYPE Ingenieros S.A.
- Formato: FIEBDC-3/2016
- Programa: Gerador de preços para construção civil. CYPE Ingenieros, S.A.
- Data: 18/04/2024
- Âmbito geográfico: Angola
- Moeda: AOA
- Custos indirectos: 3 %
- IVA: 18 %

## U Infra-estruturas no logradouro

### UX Pavimentos

#### UXC Contínuos de betão

**UXC120** m Abertura de junta em pavimento contínuo de betão, através do corte com disco de diamante.
Abertura de junta em pavimento contínuo de betão, de 10 mm de largura e 20 mm de profundidade, através do corte com disco de diamante.
Inclui: Marcação da abertura da junta. Corte do betão.
Critério de medição de projecto: Comprimento medido segundo documentação gráfica de Projecto.
Critério de medição de obra: Medir-se-á, em projecção horizontal, a superfície realmente executada segundo especificações de Projecto.

| Código | Un | Descrição | Rendimento | Preço | Importância |
|---|---|---|---|---|---|
| mq06cor020 | h | Equipamento para corte de juntas em massames de betão. (equipamento) | 0.287 | 2798.19 | 803.081 |
| mo087 | h | Ajudante de construção de obra civil. (mão de obra) | 0.372 | 604.97 | 225.049 |
| % | % | Custos directos complementares | 2 % | 1028.130 | 20.563 |
|  |  | Custos directos |  |  | 1048.693 |
