# Equipamento de ar condicionado com unidade interior de cassete, sistema ar-ar split 1x1

- Propriedade do ficheiro: CYPE Ingenieros S.A.
- Formato: FIEBDC-3/2016
- Programa: Gerador de preços para construção civil. CYPE Ingenieros, S.A.
- Data: 18/04/2024
- Âmbito geográfico: Angola
- Moeda: AOA
- Custos indirectos: 3 %
- IVA: 18 %

## Z Reabilitação energética

### ZC Aquecimento, climatização e A.Q.S.

#### ZCM Unidades autónomas de climatização

**ZCM030** Ud Equipamento de ar condicionado com unidade interior de cassete, sistema ar-ar split 1x1.
Reabilitação energética de edifício através da colocação, em substituição de equipamento existente, de equipamento de ar condicionado, sistema ar-ar split 1x1, para gás R-32, bomba de calor, alimentação monofásica (230V/50Hz), potência frigorífica nominal 2,55 kW (temperatura de bolbo seco no interior 27°C, temperatura de bolbo húmido no interior 19°C, temperatura de bolbo seco no exterior 35°C, temperatura de bolbo húmido no exterior 24°C), potência calorífica nominal 3,45 kW (temperatura de bolbo seco no interior 20°C, temperatura de bolbo húmido no exterior 6°C), SEER 6,1 (classe A+), SCOP 4,2 (classe A+), EER 4,25 (classe A), COP 4,11 (classe A), formado por uma unidade interior de cassete, de 248x570x570 mm com painel decorativo de 35x700x700 mm, nível sonoro (velocidade baixa) 29 dBA, caudal de ar (velocidade elevada) 600 m³/h, com filtro, bomba de drenagem e controlo por cabo, e uma unidade exterior, de 595x780x290 mm, nível sonoro 47 dBA e caudal de ar 1770 m³/h, com controlo de condensação. Inclusive elementos anti-vibratórios e suportes de parede para apoio da unidade exterior e elementos para suspensão da unidade interior ao tecto.
Critérios considerados na determinação do preço da unidade de obra: O preço não inclui a canalização nem a cablagem eléctrica de alimentação.
Inclui: Implantação das unidades. Colocação e fixação da unidade interior. Colocação e fixação da unidade exterior. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mhi040af | Ud | Equipamento de ar condicionado, sistema ar-ar split 1x1, para gás R-32, bomba de calor, alimentação monofásica (230V/50Hz), potência frigorífica nominal 2,55 kW (temperatura de bolbo seco no interior 27°C, temperatura de bolbo húmido no interior 19°C, temperatura de bolbo seco no exterior 35°C, temperatura de bolbo húmido no exterior 24°C), potência calorífica nominal 3,45 kW (temperatura de bolbo seco no interior 20°C, temperatura de bolbo húmido no exterior 6°C), SEER 6,1 (classe A+), SCOP 4,2 (classe A+), EER 4,25 (classe A), COP 4,11 (classe A), formado por uma unidade interior de cassete, de 248x570x570 mm com painel decorativo de 35x700x700 mm, nível sonoro (velocidade baixa) 29 dBA, caudal de ar (velocidade elevada) 600 m³/h, com filtro, bomba de drenagem e controlo por cabo, e uma unidade exterior, de 595x780x290 mm, nível sonoro 47 dBA e caudal de ar 1770 m³/h, com controlo de condensação. (material) | 1 | 1898902.65 | 1898902.650 |
| mt42mhi900 | m | Cabo bus blindado de 2 fios, de 0,5 mm² de secção por fio (material) | 3 | 951.21 | 2853.630 |
| mt35tpt010ke | m | Tubo rígido de PVC VD-F de 16 mm de diâmetro exterior e 1,3 mm de espessura. Resistência à compressão 1250 N, resistência ao impacto 6 joules, temperatura de trabalho -25°C até 90°C, classificação 4442, segundo NP EN 61386-1 e NP EN 61386-21, com o preço incrementado em 20% relativamente a acessórios e peças especiais. (material) | 3 | 2111.68 | 6335.040 |
| mt42www085 | Ud | Kit de suportes de parede, formado por conjunto de esquadras de 50x45 cm e quatro amortecedores de borracha, com as correspondentes buchas, parafusos, porcas e anilhas. (material) | 1 | 22472.23 | 22472.230 |
| mt42www090 | Ud | Kit de suportes para suspensão ao tecto, formado por quatro varões roscados de aço galvanizado, com as correspondentes buchas, porcas e anilhas. (material) | 1 | 26158.14 | 26158.140 |
| mo005 | h | Oficial de 1ª instalador de ar condicionado. (mão de obra) | 2.815 | 1057.3 | 2976.300 |
| mo104 | h | Ajudante de instalador de ar condicionado. (mão de obra) | 2.815 | 603.82 | 1699.753 |
| % | % | Custos directos complementares | 2 % | 1961397.743 | 39227.955 |
|  |  | Custos directos |  |  | 2000625.698 |

Resíduos:
- colocação: mt42mhi900 Cabo bus blindado de 2 fios, de 0,5 mm² de secção por fio; factor de resíduo 0.0165111
- colocação: mt35tpt010ke; factor de resíduo 0.0275

## Recursos

**mt42mhi900** m Cabo bus blindado de 2 fios, de 0,5 mm² de secção por fio
Dados técnicos: Custo energético 1.694 MJ; Emissão de CO2 0.087 kg; Código LER 17 04 11; Massa do elemento 0.045 kg; Volume 0.00003 m3
Resíduos:
- embalagem: re150101 Embalagens de papel e cartão. (componente de resíduo); rendimento 0.065 kg; Código LER 15 01 01; Massa do elemento 1 kg; Volume 0.001333 m3

**mt35tpt010ke** m Tubo rígido de PVC VD-F de 16 mm de diâmetro exterior e 1,3 mm de espessura. Resistência à compressão 1250 N
Dados técnicos: Custo energético 7.750 MJ; Emissão de CO2 0.385 kg; Código LER 17 02 03; Massa do elemento 0.08 kg; Volume 0.000133 m3
