# Entivações de madeira em caboucos e valas

- Propriedade do ficheiro: CYPE INGENIEROS, S.A.
- Formato: FIEBDC-3/2002
- Âmbito geográfico: Angola
- Moeda: AOA
- Custos indirectos: 3.00 %
- IVA: 18.00 %

## A Acondicionamento do terreno

### AC Movimento de terras em obra civil

#### ACB Entivações

**ACB010** m² Entivações de madeira em caboucos e valas.
Escoramento e entivação média para uma protecção de 50%, através de pranchões verticais, amortizáveis em 10 utilizações; travessas horizontais, amortizáveis em 10 utilizações e escoras de madeira, amortizáveis em 30 utilizações, fixados com pregos de aço, em valas, até 3 m de profundidade e de entre 3 e 4 m de largura.
Inclui: Montagem de pranchões, travessas e escoras de madeira, para a formação da entivação. Cravagem de todos os elementos. Desmontagem gradual do escoramento e da entivação.
Critério de medição de projecto: Superfície que corre perigo de desprendimento, que pode ser uma parte ou o total de cada uma das paredes da escavação, medida segundo documentação gráfica de Projecto.
Critério de medição de obra: Será medida a superfície realmente entivada segundo especificações de Projecto.

| Código | Un | Descrição | Rendimento | Preço | Importância |
|---|---|---|---|---|---|
| mt08emt040 | m³ | Madeira de pinho para escoramento e entivação de escavações. (material) | 0.013 | 41724.29 | 542.42 |
| mt08emt045b | m³ | Escora de madeira, de 70 a 90 mm de diâmetro e entre 2,6 e 4 m m de comprimento, para escoramento e entivação de escavações. (material) | 0.027 | 44728.44 | 1207.67 |
| mt08var060 | kg | Pregos de aço de 20x100 mm. (material) | 0.110 | 1622.62 | 178.49 |
| op00sie020 |  | Serra de disco fixo, para mesa de trabalho. | 1.000 | 0.00 | 0.00 |
| mo041 | h | Oficial de 1ª construção de obra civil. (mão de obra) | 0.505 | 1028.94 | 519.61 |
| mo087 | h | Ajudante de construção de obra civil. (mão de obra) | 0.505 | 604.97 | 305.51 |
| % | % | Custos directos complementares | 2 % | 2753.70 | 55.07 |
|  |  | Custos directos |  |  | 2808.77 |
