# Revestimento exterior de fachada ventilada, de painéis compósitos. Sistema "CORTIZO"

- Propriedade do ficheiro: CYPE Ingenieros S.A.
- Formato: FIEBDC-3/2016
- Programa: Generador de precios de la construcción. CYPE Ingenieros, S.A.
- Data: 11/06/2024
- Âmbito geográfico: Angola
- Moeda: AOA
- Custos indirectos: 3 %
- IVA: 18 %

## F Fachadas, divisões e protecções

### FA Fachadas ventiladas

#### FAS Revestimento exterior de painéis compósitos

**FAS010** m² Revestimento exterior de fachada ventilada, de painéis compósitos. Sistema "CORTIZO".
Revestimento exterior de fachada ventilada, de painéis compósitos Stacbond FR "CORTIZO", de 4 mm de espessura total, formados por uma lâmina de alumínio na face interior de 0,5 mm de espessura e uma lâmina exterior de liga de alumínio EN AW-5005, com acabamento lacado, com uma camada de PVDF Kynar de 22 a 40 microns de espessura, pré-tratamento livre de cloro em ambas as lâminas, e núcleo intermédio de baixa densidade, de 3 mm de espessura, Euroclasse B-s1, d0 de reacção ao fogo, segundo NP EN 13501-1, em forma de cassetes; colocação em posição vertical através do sistema de ancoragem oculto com peças de suspensão STB-CH, sobre subestrutura suporte de liga de alumínio. Inclusive tira-fundos e ancoragens mecânicas de expansão de aço inoxidável A2, para a fixação da subestrutura suporte.
Critérios considerados na determinação do preço da unidade de obra: O preço não inclui o isolamento térmico.
Inclui: Limpeza e preparação da superfície suporte. Implantação das juntas de dilatação e panos de trabalho. Marcação da disposição do revestimento e dos pontos de ancoragem da subestrutura suporte. Fixação da subestrutura suporte ao pano principal e à laje. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12prc010aaa1b | m² | Painel compósito Stacbond FR "CORTIZO", de 4 mm de espessura total, formado por uma lâmina de alumínio na face interior de 0,5 mm de espessura e uma lâmina exterior de liga de alumínio EN AW-5005, com acabamento lacado, com uma camada de PVDF Kynar de 22 a 40 microns de espessura, pré-tratamento livre de cloro em ambas as lâminas, e núcleo intermédio de baixa densidade, de 3 mm de espessura, Euroclasse B-s1, d0 de reacção ao fogo, segundo NP EN 13501-1, formando uma cassete vertical, com "DIT Plus do Instituto Eduardo Torroja nº 553p"; colocação em posição vertical em fachadas ventiladas de superfície menor de 250 m² e percentagem de aberturas menor de 30% através do sistema de ancoragem oculto com peças de suspensão STB-CH, sobre subestrutura suporte formada por: perfis verticais em T de alumínio extrudido de liga 6063 com tratamento térmico T5 ou T6 e esquadros de carga e esquadros de apoio, em L, de alumínio extrudido; com tira-fundos de aço inoxidável A2 e buchas de nylon para a fixação dos perfis ao pano principal, ancoragens mecânicas de expansão, de aço inoxidável A2 para a fixação dos perfis à laje e peças de suspensão de alumínio extrudido de liga 6063 com tratamento térmico T4 e T6, acabamento natural, e peças de protecção de PVC, para a fixação do revestimento à subestrutura suporte; com o preço incrementado em 5% relativamente a peças especiais para a resolução de pontos singulares. (material) | 1 | 218107.89 | 218107.890 |
| mo052 | h | Oficial de 1ª montador de sistemas de fachadas pré-fabricadas. (mão de obra) | 1.102 | 1057.3 | 1165.145 |
| mo099 | h | Ajudante de montador de sistemas de fachadas pré-fabricadas. (mão de obra) | 1.102 | 604.97 | 666.677 |
| % | % | Custos directos complementares | 3 % | 219939.712 | 6598.191 |
|  |  | Custos directos |  |  | 226537.903 |

Resíduos:
- colocação: mt12prc010aaa1b; factor de resíduo 0.0334405

## Recursos

**mt12prc010aaa1b** m² Painel compósito Stacbond FR "CORTIZO"
Dados técnicos: Custo energético 825.980 MJ; Emissão de CO2 53.709 kg; Código LER 17 09 04; Massa do elemento 8.46 kg; Volume 0.00564 m3
Resíduos:
- embalagem: re150101 Embalagens de papel e cartão. (componente de resíduo); rendimento 0.048 kg; Código LER 15 01 01; Massa do elemento 1 kg; Volume 0.001333 m3
- embalagem: re170203 Plástico. (componente de resíduo); rendimento 1.009 kg; Código LER 17 02 03; Massa do elemento 1 kg; Volume 0.001667 m3
