# Parapeito de betão armado

- Propriedade do ficheiro: CYPE Ingenieros S.A.
- Formato: FIEBDC-3/2016
- Programa: Generador de precios de la construcción. CYPE Ingenieros, S.A.
- Data: 15/06/2024
- Âmbito geográfico: Angola
- Moeda: AOA
- Custos indirectos: 3 %
- IVA: 18 %

## F Fachadas, divisões e protecções

### FD Protecções e gradeamentos

#### FDA Parapeitos

**FDA006** m Parapeito de betão armado.
Parapeito de betão armado, de 1,25 m de altura e 0,2 m de largura, realizado com betão C30/37 (XC2(P) + XD2(P); D12; S4; Cl 0,4) fabricado em central, e betonagem com grua, e aço A400 NR, com uma quantidade aproximada de 45 kg/m, montagem e desmontagem de sistema de cofragem metálica nas duas faces do muro. Inclusive líquido descofrante, para evitar a aderência do betão à cofragem.
Critérios considerados na determinação do preço da unidade de obra: O preço inclui a elaboração e o montagem da armadura no local definitivo da sua colocação em obra.
Inclui: Limpeza e preparação da superfície de apoio. Marcação da secção. Montagem do sistema de cofragem. Colocação da armadura. Betonagem e compactação do betão. Desmontagem do sistema de cofragem. Cura do betão.
Critério de medição de projecto: Comprimento medido entre eixos, segundo documentação gráfica de Projecto.
Critério de medição de obra: Medir-se-á, a eixos, o comprimento realmente executado segundo especificações de Projecto.

| Código | Un | Descrição | Rendimento | Preço | Importância |
|---|---|---|---|---|---|
| mt08eme040 | m² | Painéis metálicos de várias dimensões, para cofragem de elementos de betão. (material) | 0.017 | 9695.99 | 164.832 |
| mt08dba010d | l | Agente desmoldante, à base de óleos especiais, emulsionante em água, para cofragens metálicas, fenólicas ou de madeira. (material) | 0.075 | 336.41 | 25.231 |
| mt07aco020d | Ud | Separador homologado para muros. (material) | 7 | 13.04 | 91.280 |
| mt07aco040e | kg | Aço em varões nervurados, A400 NR, fornecido em obra em varões sem elaborar, de vários diâmetros. (material) | 45.9 | 273.06 | 12533.454 |
| mt08var050 | kg | Arame galvanizado para atar, de 1,30 mm de diâmetro. (material) | 0.585 | 279.7 | 163.625 |
| mt10haf020fjnie | m³ | Betão C30/37 (XC2(P) + XD2(P); D12; S4; Cl 0,4), fabricado em central, segundo NP EN 206. (material) | 0.263 | 28451.24 | 7482.676 |
| mo044 | h | Oficial de 1ª cofrador. (mão de obra) | 0.811 | 1070.79 | 868.411 |
| mo091 | h | Ajudante de cofrador. (mão de obra) | 0.885 | 629.14 | 556.789 |
| mo043 | h | Oficial de 1ª armador de ferro. (mão de obra) | 0.519 | 1070.79 | 555.740 |
| mo090 | h | Ajudante de armador de ferro. (mão de obra) | 0.661 | 629.14 | 415.862 |
| mo045 | h | Oficial de 1ª estruturista, em trabalhos de betonagem. (mão de obra) | 0.082 | 1070.79 | 87.805 |
| mo092 | h | Ajudante de estruturista, em trabalhos de betonagem. (mão de obra) | 0.328 | 629.14 | 206.358 |
| % | % | Custos directos complementares | 2 % | 23152.063 | 463.041 |
|  |  | Custos directos |  |  | 23615.104 |

Resíduos:
- colocação: mt08eme040 Painéis metálicos de várias dimensões, para cofragem de elementos de betão; factor de resíduo 1
- colocação: mt08dba010d Agente desmoldante, à base de óleos especiais, emulsionante em água, para cofragens metálicas, fenólicas ou de madeira; factor de resíduo 0.07
- colocação: mt07aco040e Aço em varões nervurados, A400 NR, fornecido em obra em varões sem elaborar, de vários diâmetros; factor de resíduo 0.0075
- colocação: mt08var050 Arame galvanizado para atar, de 1,30 mm de diâmetro; factor de resíduo 0.0038

## Recursos

**mt08eme040** m² Painéis metálicos de várias dimensões, para cofragem de elementos de betão
Dados técnicos: Custo energético 314.560 MJ; Emissão de CO2 16.320 kg; Código LER 17 04 05; Massa do elemento 32 kg; Volume 0.015238 m3

**mt08dba010d** l Agente desmoldante, à base de óleos especiais, emulsionante em água, para cofragens metálicas, fenólicas ou de madeira
Dados técnicos: Custo energético 82.642 MJ; Emissão de CO2 4.474 kg; Código LER 17 09 04; Massa do elemento 0.932 kg; Volume 0.000621 m3
Resíduos:
- embalagem: re150104 Embalagens de metal. (componente de resíduo); rendimento 0.042 kg; Código LER 15 01 04; Massa do elemento 1 kg; Volume 0.001667 m3

**mt07aco020d** Ud Separador homologado para muros
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt10haf020fjnie** m³ Betão C30/37 (XC2(P) + XD2(P); D12; S4; Cl 0,4), fabricado em central, segundo NP EN 206
Dados técnicos: Custo energético 2208.000 MJ; Emissão de CO2 253.000 kg; Código LER 17 01 01; Massa do elemento 2300 kg; Volume 1.533333 m3
