# Rodapé de pedra natural

- Propriedade do ficheiro: CYPE Ingenieros S.A.
- Formato: FIEBDC-3/2016
- Programa: Generador de precios de la construcción. CYPE Ingenieros, S.A.
- Data: 23/05/2024
- Âmbito geográfico: Angola
- Moeda: AOA
- Custos indirectos: 3 %
- IVA: 18 %

## R Revestimentos

### RS Pavimentos

#### RSP De pedra natural

**RSP020** m Rodapé de pedra natural.
Rodapé de mármore Castanho Cohiba, para interiores, de 7x1 cm, polido; assente com cimento cola melhorado, C2 TE, com deslizamento reduzido e tempo de colocação ampliado. Inclusive enchimento de juntas com argamassa de juntas cimentosa, CG1, para junta aberta (> 15 mm), com a mesma tonalidade das peças.
Inclui: Marcação da disposição das peças. Corte das peças e formação de encaixes em esquinas e cantos. Colocação do rodapé. Enchimento das juntas. Limpeza do rodapé.
Critério de medição de projecto: Comprimento medido segundo documentação gráfica de Projecto, sem incluir vãos de portas. Não foi incrementada a medição por perdas, uma vez que na composição se considerou 5% a mais.
Critério de medição de obra: Medir-se-á o comprimento realmente executado segundo especificações de Projecto.

| Código | Un | Descrição | Rendimento | Preço | Importância |
|---|---|---|---|---|---|
| mt18rmi050a | m | Rodapé de mármore de África, Castanho Cohiba, 7x1 cm, face e bordos polidos. (material) | 1.05 | 16824.44 | 17665.662 |
| mt09mcr210 | kg | Cimento cola melhorado, C2 TE, com deslizamento reduzido e tempo de colocação ampliado, composta de cimento, inertes seleccionados, aditivos especiais e resinas, para a colocação em camada fina do pavimentos de pedra natural. (material) | 0.56 | 214.43 | 120.081 |
| mt09mcr060b | kg | Argamassa de juntas cimentosa, CG1, para junta aberta maior que 15 mm, segundo EN 13888. (material) | 0.08 | 137.98 | 11.038 |
| mo023 | h | Oficial de 1ª ladrilhador. (mão de obra) | 0.315 | 1028.94 | 324.116 |
| % | % | Custos directos complementares | 2 % | 18120.897 | 362.418 |
|  |  | Custos directos |  |  | 18483.315 |

Resíduos:
- colocação: mt18rmi050a Rodapé de mármore de África, Castanho Cohiba, 7x1 cm, face e bordos polidos; factor de resíduo 0.0313619
- colocação: mt09mcr210; factor de resíduo 0.068349
- colocação: mt09mcr060b Argamassa de juntas cimentosa, CG1, para junta aberta maior que 15 mm, segundo EN 13888; factor de resíduo 0.07

## Recursos

**mt18rmi050a** m Rodapé de mármore de África, Castanho Cohiba, 7x1 cm, face e bordos polidos
Dados técnicos: Custo energético 13.371 MJ; Emissão de CO2 0.570 kg; Código LER 01 04 13; Massa do elemento 1.89 kg; Volume 0.00126 m3
Resíduos:
- embalagem: re170201 Madeira. (componente de resíduo); rendimento 0.004 kg; Código LER 17 02 01; Massa do elemento 1 kg; Volume 0.000909 m3
- embalagem: re170203 Plástico. (componente de resíduo); rendimento 0.089 kg; Código LER 17 02 03; Massa do elemento 1 kg; Volume 0.001667 m3

**mt09mcr210** kg Cimento cola melhorado
Dados técnicos: Custo energético 3.871 MJ; Emissão de CO2 0.344 kg; Código LER 17 09 04; Massa do elemento 1 kg; Volume 0.000667 m3
Resíduos:
- embalagem: re170203 Plástico; rendimento 0.003 kg

**mt09mcr060b** kg Argamassa de juntas cimentosa, CG1, para junta aberta maior que 15 mm, segundo EN 13888
Dados técnicos: Custo energético 7.725 MJ; Emissão de CO2 0.576 kg; Código LER 17 09 04; Massa do elemento 1 kg; Volume 0.000667 m3
Resíduos:
- embalagem: re150101 Embalagens de papel e cartão. (componente de resíduo); rendimento 0.02 kg; Código LER 15 01 01; Massa do elemento 1 kg; Volume 0.001333 m3
- embalagem: re170201 Madeira; rendimento 0.005 kg
- embalagem: re170203 Plástico; rendimento 0.008 kg
