# Gelosia de alvenaria para vedação de terreno, sobre muro

- Propriedade do ficheiro: CYPE Ingenieros S.A.
- Formato: FIEBDC-3/2016
- Programa: Generador de precios de la construcción. CYPE Ingenieros, S.A.
- Data: 15/06/2024
- Âmbito geográfico: Angola
- Moeda: AOA
- Custos indirectos: 3 %
- IVA: 18 %

## U Infra-estruturas no logradouro

### UV Vedações

#### UVC Gelosia

**UVC010** m² Gelosia de alvenaria para vedação de terreno, sobre muro.
Vedação formada por gelosia de alvenaria de blocos cerâmicos de gelosia decorativa, cor a escolher, acabamento vidrado, de 20x20x8 cm, assentes com argamassa de cimento, confeccionada em obra, dosificação 1:6, sobre muro de alvenaria ou betão.
Critérios considerados na determinação do preço da unidade de obra: O preço não inclui o muro.
Inclui: Marcação das paredes a realizar. Colocação e aprumo de prumos de referência. Colocação de fios entre prumos. Colocação de fios de prumo fixos nas arestas. Colocação das peças. Correcção de falhas das juntas e limpeza do paramento.
Critério de medição de projecto: Superfície medida segundo documentação gráfica de Projecto.
Critério de medição de obra: Medir-se-á a superfície realmente executada segundo especificações de Projecto.

| Código | Un | Descrição | Rendimento | Preço | Importância |
|---|---|---|---|---|---|
| mt08aaa010a | m³ | Água. (material) | 0.006 | 279.7 | 1.678 |
| mt01arg005a | t | Areia de pedreira, para argamassa preparada em obra. (material) | 0.013 | 2992.57 | 38.903 |
| mt08cem000l | kg | Cimento cinzento em sacos. (material) | 2 | 18.65 | 37.300 |
| mt20cec040c | Ud | Bloco cerâmico de gelosia decorativa, cor a escolher, acabamento vidrado, de 20x20x8 cm. (material) | 23 | 5029.49 | 115678.270 |
| mq06hor010 | h | Betoneira eléctrica com uma capacidade de amassadura de 160 l. (equipamento) | 0.006 | 907.3 | 5.444 |
| mo041 | h | Oficial de 1ª construção de obra civil. (mão de obra) | 0.649 | 1028.94 | 667.782 |
| mo087 | h | Ajudante de construção de obra civil. (mão de obra) | 0.733 | 604.97 | 443.443 |
| % | % | Custos directos complementares | 2 % | 116872.820 | 2337.456 |
|  |  | Custos directos |  |  | 119210.276 |

Resíduos:
- colocação: mt01arg005a Areia de pedreira, para argamassa preparada em obra; factor de resíduo 0.00501329
- colocação: mt08cem000l Cimento cinzento em sacos; factor de resíduo 0.0189
- colocação: mt20cec040c Bloco cerâmico de gelosia decorativa, cor a escolher, acabamento vidrado, de 20x20x8 cm; factor de resíduo 0.0105

## Recursos

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico. (componente de resíduo); rendimento 0.002 kg; Código LER 17 02 03; Massa do elemento 1 kg; Volume 0.001667 m3

**mt20cec040c** Ud Bloco cerâmico de gelosia decorativa, cor a escolher, acabamento vidrado, de 20x20x8 cm
Dados técnicos: Custo energético 11.292 MJ; Emissão de CO2 0.730 kg; Código LER 17 01 03; Massa do elemento 3.05 kg; Volume 0.00244 m3
Resíduos:
- embalagem: re170201 Madeira. (componente de resíduo); rendimento 0.014 kg; Código LER 17 02 01; Massa do elemento 1 kg; Volume 0.000909 m3
- embalagem: re170203 Plástico; rendimento 0.005 kg
