# Montagem e desmontagem de andaime tubular de fachada

- Propriedade do ficheiro: CYPE INGENIEROS, S.A.
- Formato: FIEBDC-3/2002
- Âmbito geográfico: Angola
- Moeda: AOA
- Custos indirectos: 3.00 %
- IVA: 18.00 %

## 0 Trabalhos prévios

### 0X Andaimes e equipamento de elevação

#### 0XA Andaimes

**0XA130** Ud Montagem e desmontagem de andaime tubular de fachada.
Montagem e desmontagem de andaime tubular normalizado, tipo multidireccional, até 51 m de altura máxima de trabalho, formado por estrutura tubular de aço galvanizado a quente, sem duplicidade de elementos verticais e plataformas de trabalho de 60 cm de largura; para execução de fachada de 250 m², segundo desenhos de montagem, considerando uma distância máxima de 20 m entre o ponto de descarga dos materiais e o ponto mais afastado da montagem. Incluindo montagem e desmontagem de rede flexível, tipo mosquiteiro monofilamento, de polietileno 100%, acessórios, sistemas de protecção, ancoragens e reposições.
Inclui: Marcação da disposição dos apoios. Limpeza e preparação da superfície de apoio e protecção dos espaços afectados. Montagem e colocação dos componentes. Colocação da plataforma de trabalho. Colocação dos elementos de protecção, acesso e sinalização. Teste de carga. Desmontagem e remoção do andaime.
Critério de medição de projecto: Número de unidades previstas, segundo Plano de Segurança e Saúde.

| Código | Un | Descrição | Rendimento | Preço | Importância |
|---|---|---|---|---|---|
| mq13ats011B | Ud | Repercussão, por m², de montagem de andaime tubular normalizado, tipo multidireccional, de 51 m de altura máxima de trabalho, constituído por estrutura tubular de aço galvanizado a quente, de 48,3 mm de diâmetro e 3,2 mm de espessura, sem duplicidade de elementos verticais, fabricado cumprindo as exigências de qualidade expostas na norma NP EN ISO 9001, segundo EN 12810 e EN 12811; composto de plataformas de trabalho de 60 cm de largura, colocadas cada 2 m de altura, escada interior com alçapão, guarda-corpos traseiro com duas barras e rodapé, e guarda-corpos frontal com uma barra; para execução de fachada; incluindo rede flexível, tipo mosquiteiro monofilamento, de polietileno 100%. (equipamento) | 250.000 | 1771.47 | 442867.50 |
| mq13ats012B | Ud | Repercussão, por m², de desmontagem de andaime tubular normalizado, tipo multidireccional, de 51 m de altura máxima de trabalho, constituído por estrutura tubular de aço galvanizado a quente, de 48,3 mm de diâmetro e 3,2 mm de espessura, sem duplicidade de elementos verticais, fabricado cumprindo as exigências de qualidade expostas na norma NP EN ISO 9001, segundo EN 12810 e EN 12811; composto de plataformas de trabalho de 60 cm de largura, colocadas cada 2 m de altura, escada interior com alçapão, guarda-corpos traseiro com duas barras e rodapé, e guarda-corpos frontal com uma barra; para execução de fachada; incluindo rede flexível, tipo mosquiteiro monofilamento, de polietileno 100%. (equipamento) | 250.000 | 1155.97 | 288992.50 |
| % | % | Custos directos complementares | 2 % | 731860.00 | 14637.20 |
|  |  | Custos directos |  |  | 746497.20 |
