# Estrutura metálica realizada com pórticos

- Propriedade do ficheiro: CYPE INGENIEROS, S.A.
- Formato: FIEBDC-3/2002
- Âmbito geográfico: Angola
- Moeda: AOA
- Custos indirectos: 3.00 %
- IVA: 18.00 %

## E Estruturas

### EA Metálicas

#### EAM Montagens industriais

**EAM010** m² Estrutura metálica realizada com pórticos.
Estrutura metálica realizada com pórticos e madres de aço EN 10025 S275JR, em perfis laminados a quente, das séries IPN, IPE, HEA, HEB ou HEM, acabamento com primário antioxidante, com ligações soldadas em obra, com uma quantidade de aço de 32,8 kg/m², para distância entre apoios de 15 a 20 m, separação de 4 m entre pórticos e uma altura de pilares de até 5 m.
Critérios considerados na determinação do preço da unidade de obra: O preço inclui as soldaduras, os cortes, os desperdícios, as peças especiais, os casquilhos e os elementos auxiliares de montagem.
Inclui: Marcação dos eixos. Levantamento e colocação dos extremos do pórtico através de grua. Aprumo. Resolução das uniões na base de fundação. Ajuste definitivo das peças e uniões soldadas. Reparação de defeitos superficiais.
Critério de medição de projecto: Superfície medida pela sua parte interior na sua verdadeira magnitude, segundo documentação gráfica de Projecto.
Critério de medição de obra: Medir-se-á, em verdadeira magnitude, pelo tardoz, a superfície realmente executada segundo especificações de Projecto.

| Código | Un | Descrição | Rendimento | Preço | Importância |
|---|---|---|---|---|---|
| mt07ala010deb | kg | Aço laminado EN 10025 S275JR, em perfis laminados a quente, peças simples, para aplicações estruturais, acabamento com primário antioxidante. Trabalhado e montado em oficina, para colocar com ligações soldadas em obra. (material) | 32.800 | 320.26 | 10504.53 |
| mq08sol010 | h | Equipamento de oxicorte, com acetileno como combustível e oxigénio como comburente. (equipamento) | 0.010 | 2170.80 | 21.71 |
| mq08sol020 | h | Equipamentos e elementos auxiliares para soldadura eléctrica. (equipamento) | 0.015 | 900.47 | 13.51 |
| mq07ple010bg | Ud | Aluguer diário de cesta elevatória de braço articulado, motor diesel, de 16 m de altura máxima de trabalho, incluindo manutenção e seguro de responsabilidade civil. (equipamento) | 0.010 | 33936.41 | 339.36 |
| mq07gte010a | h | Autogrua de braço telescópico com uma capacidade de elevação de 12 t e 20 m de altura máxima de trabalho. (equipamento) | 0.010 | 14432.75 | 144.33 |
| op00lla010 |  | Chave de impacto. | 1.000 | 0.00 | 0.00 |
| op00cor020 |  | Cortadora manual de metal, de disco. | 1.000 | 0.00 | 0.00 |
| mo047 | h | Oficial de 1ª montador de estruturas metálicas. (mão de obra) | 0.485 | 1070.79 | 519.33 |
| mo094 | h | Ajudante de montador de estruturas metálicas. (mão de obra) | 0.485 | 629.14 | 305.13 |
| % | % | Custos directos complementares | 2 % | 11847.90 | 236.96 |
|  |  | Custos directos |  |  | 12084.86 |
